# Toma de tierra independiente de profundidad, método jabalina, con un electrodo de acero cobreado de 2 m de longitud

- Propiedad del archivo: CYPE INGENIEROS, S.A.
- Formato: FIEBDC-3/2002
- Ámbito geográfico: Perú
- Costes indirectos: 3.00 %
- Gastos generales: 13.00 %
- Beneficio industrial: 6.00 %
- IVA: 16.00 %

## I Instalaciones

### IE Eléctricas

#### IEP Puesta a tierra

**IEP020** Ud Toma de tierra independiente de profundidad, método jabalina, con un electrodo de acero cobreado de 2 m de longitud.
Incluye: Replanteo. Excavación. Hincado del electrodo. Colocación de la caja de registro de registro. Conexión del electrodo con la línea de enlace. Relleno de la zona excavada. Conexionado a la red de tierra. Realización de pruebas de servicio.

| Código | Ud | Descripción | Rendimiento | Precio | Importe |
|---|---|---|---|---|---|
| mt35tte010b | Ud | Electrodo para red de toma de tierra cobreado con 300 µm, fabricado en acero, de 15 mm de diámetro y 2 m de longitud. (material) | 1.000 | 21.86 | 21.86 |
| mt35ttc010b | m | Conductor de cobre desnudo, de 35 mm². (material) | 0.250 | 3.41 | 0.85 |
| mt35tta040 | Ud | Grapa abarcón para conexión de jabalina. (material) | 1.000 | 1.21 | 1.21 |
| mt35tta010 | Ud | Caja de registro de polipropileno para toma de tierra, de 300x300 mm, con tapa de registro. (material) | 1.000 | 89.85 | 89.85 |
| mt35tta030 | Ud | Puente para comprobación de puesta a tierra de la instalación eléctrica. (material) | 1.000 | 55.86 | 55.86 |
| mt01art020a | m³ | Tierra de la propia excavación. (material) | 0.018 | 0.56 | 0.01 |
| mt35tta060 | Ud | Saco de 5 kg de sales minerales para la mejora de la conductividad de puestas a tierra. (material) | 0.333 | 4.25 | 1.42 |
| mt35www020 | Ud | Material auxiliar para instalaciones de toma de tierra. (material) | 1.000 | 1.40 | 1.40 |
| mq01ret020b | h | Retrocargadora sobre neumáticos 75 CV. (maquinaria) | 0.003 | 27.13 | 0.08 |
| mo001 | h | Operario electricista. (mano de obra) | 0.296 | 4.35 | 1.29 |
| mo093 | h | Oficial electricista. (mano de obra) | 0.296 | 3.45 | 1.02 |
| mo104 | h | Peón de construcción. (mano de obra) | 0.001 | 3.28 | 0.00 |
| % | % | Costes directos complementarios | 2 % | 174.85 | 3.50 |
|  |  | Costes directos |  |  | 178.35 |
