# Torre metálica de celosía de 4,2 m de altura para tanque elevado de hasta 750 litros, empotrada en dado de concreto en suelo rocoso

- Propiedad del archivo: CYPE INGENIEROS, S.A.
- Formato: FIEBDC-3/2002
- Ámbito geográfico: Perú
- Divisa: PEN
- Costes indirectos: 3.00 %
- Gastos generales: 13.00 %
- Beneficio industrial: 6.00 %
- IVA: 18.00 %

## I Instalaciones

### IF Plomería

#### IFD Tanques/cisternas/sistemas de bombeo

**IFD065** Ud Torre metálica de celosía de 4,2 m de altura para tanque elevado de hasta 750 litros, empotrada en dado de concreto en suelo rocoso.
Torre metálica de celosía de 4,2 m de altura para tanque elevado de hasta 750 litros, con escalera de acceso y base de fijación del tanque de 1x1 m, empotrada en dado de concreto f'c=245 kg/cm² (24 MPa), no expuesto a ciclos de congelamiento y deshielo, exposición a sulfatos insignificante, sin requerimiento de permeabilidad, no expuesto a cloruros, tamaño máximo del agregado 19 mm, consistencia blanda, premezclado en planta, vaciado desde camión, en suelo rocoso. Incluso excavación para cimentación con medios mecánicos, transporte y descarga. Totalmente montada.
Incluye: Replanteo. Transporte y descarga. Excavación de la cimentación. Eliminación de las tierras sueltas del fondo de la excavación. Montaje de la torre. Izado de la torre. Colocación y aplomado. Vaciado y compactación del concreto. Eliminación de restos, limpieza final y retirada de escombros. Carga de escombros sobre camión o contenedor.
Criterio de medición de proyecto: Número de unidades previstas, según documentación gráfica de Proyecto.
Criterio de medición de obra: Se medirá el número de unidades realmente ejecutadas según especificaciones de Proyecto.

| Código | Ud | Descripción | Rendimiento | Precio | Importe |
|---|---|---|---|---|---|
| mt37tod010a | Ud | Torre metálica de celosía de 4,2 m de altura para tanque elevado de hasta 750 litros, con escalera de acceso y base de fijación del tanque de 1x1 m. (material) | 1.000 | 1090.38 | 1090.38 |
| mt10hmf055anb | m³ | Concreto simple f'c=245 kg/cm² (24 MPa), no expuesto a ciclos de congelamiento y deshielo, exposición a sulfatos insignificante, sin requerimiento de permeabilidad, no expuesto a cloruros, tamaño máximo del agregado 19 mm, consistencia blanda, premezclado en planta, según el Reglamento Nacional de Edificaciones NTE E.060. (material) | 0.800 | 241.08 | 192.86 |
| mq04cag010a | h | Camión con grúa de hasta 6 t. (maquinaria) | 0.200 | 136.55 | 27.31 |
| mq01exn010i | h | Miniretroexcavadora sobre neumáticos, de 37,5 kW. (maquinaria) | 0.410 | 126.20 | 51.74 |
| mo020 | h | Operario de construcción. (mano de obra) | 1.484 | 21.66 | 32.14 |
| mo077 | h | Oficial de construcción. (mano de obra) | 1.484 | 15.00 | 22.26 |
| % | % | Herramientas | 2 % | 1416.69 | 28.33 |
|  |  | Costes directos |  |  | 1445.02 |
