# Grifo de comprobación de latón, para roscar, de 1"

- Propiedad del archivo: CYPE INGENIEROS, S.A.
- Formato: FIEBDC-3/2002
- Ámbito geográfico: Perú
- Divisa: PEN
- Costes indirectos: 3.00 %
- Gastos generales: 13.00 %
- Beneficio industrial: 6.00 %
- IVA: 18.00 %

## I Instalaciones

### IF Plomería

#### IFW Elementos

**IFW030** Ud Grifo de comprobación de latón, para roscar, de 1".
Grifo de comprobación de latón, para roscar, de 1".
Incluye: Replanteo. Colocación. Conexionado y comprobación de su correcto funcionamiento.
Criterio de medición de proyecto: Número de unidades previstas, según documentación gráfica de Proyecto.
Criterio de medición de obra: Se medirá el número de unidades realmente ejecutadas según especificaciones de Proyecto.

| Código | Ud | Descripción | Rendimiento | Precio | Importe |
|---|---|---|---|---|---|
| mt37sgl012c | Ud | Grifo de comprobación de latón, para roscar, de 1". (material) | 1.000 | 31.99 | 31.99 |
| mt37www010 | Ud | Material auxiliar para instalaciones sanitarias. (material) | 1.000 | 4.87 | 4.87 |
| mo008 | h | Operario plomero. (mano de obra) | 0.124 | 22.27 | 2.76 |
| mo107 | h | Oficial plomero. (mano de obra) | 0.124 | 14.97 | 1.86 |
| % | % | Herramientas | 2 % | 41.48 | 0.83 |
|  |  | Costes directos |  |  | 42.31 |
