# Válvula de retención de latón para roscar de 1 1/2"

- Propiedad del archivo: CYPE INGENIEROS, S.A.
- Formato: FIEBDC-3/2002
- Ámbito geográfico: Perú
- Costes indirectos: 0.03 %
- Gastos generales: 13.00 %
- Beneficio industrial: 6.00 %
- IVA: 18.00 %

## I Instalaciones

### IF Plomería

#### IFW Elementos

**IFW040** Ud Válvula de retención de latón para roscar de 1 1/2".
Suministro e instalación de válvula de retención de latón para roscar de 1 1/2". Totalmente montada, conexionada y probada.
Incluye: Replanteo. Colocación de la válvula. Conexionado.
Criterio de medición de proyecto: Número de unidades previstas, según documentación gráfica de Proyecto.
Criterio de medición de obra: Se medirá el número de unidades realmente ejecutadas según especificaciones de Proyecto.

| Código | Ud | Descripción | Rendimiento | Precio | Importe |
|---|---|---|---|---|---|
| mt37svr010e | Ud | Válvula de retención de latón para roscar de 1 1/2". (material) | 1.000 | 7.87 | 7.87 |
| mt37www010 | Ud | Material auxiliar para instalaciones sanitarias. (material) | 1.000 | 1.41 | 1.41 |
| mo007 | h | Operario plomero. (mano de obra) | 0.177 | 4.79 | 0.85 |
| mo100 | h | Oficial plomero. (mano de obra) | 0.177 | 3.79 | 0.67 |
| % | % | Costes directos complementarios | 2 % | 10.80 | 0.22 |
|  |  | Costes directos |  |  | 11.02 |
