# Válvula de retención de fierro fundido, DN 80 mm

- Propiedad del archivo: CYPE INGENIEROS, S.A.
- Formato: FIEBDC-3/2002
- Ámbito geográfico: Perú
- Costes indirectos: 0.03 %
- Gastos generales: 13.00 %
- Beneficio industrial: 6.00 %
- IVA: 18.00 %

## I Instalaciones

### IF Plomería

#### IFW Elementos

**IFW040** Ud Válvula de retención de fierro fundido, DN 80 mm.
Suministro e instalación de válvula de retención de doble clapeta, con cuerpo de fierro fundido y clapeta, eje y resorte de acero inoxidable, DN 80 mm, PN 16 atm. Totalmente montada, conexionada y probada.
Incluye: Replanteo. Colocación de la válvula. Conexionado.
Criterio de medición de proyecto: Número de unidades previstas, según documentación gráfica de Proyecto.
Criterio de medición de obra: Se medirá el número de unidades realmente ejecutadas según especificaciones de Proyecto.

| Código | Ud | Descripción | Rendimiento | Precio | Importe |
|---|---|---|---|---|---|
| mt37svr020e | Ud | Válvula de retención de doble clapeta, con cuerpo de fierro fundido y clapeta, eje y resorte de acero inoxidable, DN 80 mm, PN 16 atm. (material) | 1.000 | 50.39 | 50.39 |
| mt37www010 | Ud | Material auxiliar para instalaciones sanitarias. (material) | 1.000 | 1.41 | 1.41 |
| mo007 | h | Operario plomero. (mano de obra) | 0.260 | 4.79 | 1.25 |
| mo100 | h | Oficial plomero. (mano de obra) | 0.260 | 3.79 | 0.99 |
| % | % | Costes directos complementarios | 2 % | 54.04 | 1.08 |
|  |  | Costes directos |  |  | 55.12 |
