# Rejilla circular de plástico

- Propiedad del archivo: CYPE INGENIEROS, S.A.
- Formato: FIEBDC-3/2002
- Ámbito geográfico: Perú
- Costes indirectos: 3.00 %
- Gastos generales: 13.00 %
- Beneficio industrial: 6.00 %
- IVA: 16.00 %

## I Instalaciones

### IS Salubridad

#### ISM Ventilación mecánica para viviendas

**ISM024** Ud Rejilla circular de plástico, con persianas horizontales y verticales fijas, salida de aire perpendicular a la rejilla, para conducto de admisión o extracción de 355 mm de diámetro, para ventilación mecánica.
Incluye: Replanteo. Colocación y fijación mediante elementos de anclaje.

| Código | Ud | Descripción | Rendimiento | Precio | Importe |
|---|---|---|---|---|---|
| mt20svs640hh | Ud | Rejilla circular de plástico, con persianas horizontales y verticales fijas, salida de aire perpendicular a la rejilla, color blanco, para conducto de admisión o extracción, de 355 mm de diámetro. (material) | 1.000 | 35.19 | 35.19 |
| mo009 | h | Operario de montaje. (mano de obra) | 0.295 | 4.35 | 1.28 |
| mo075 | h | Oficial de montaje. (mano de obra) | 0.295 | 3.46 | 1.02 |
| % | % | Costes directos complementarios | 2 % | 37.49 | 0.75 |
|  |  | Costes directos |  |  | 38.24 |
