# Rejilla cuadrada de plástico, con persianas horizontales móviles, para conducto de extracción de 150 mm de diámetro, para ventilación mecánica

- Propiedad del archivo: CYPE INGENIEROS, S.A.
- Formato: FIEBDC-3/2002
- Ámbito geográfico: Perú
- Costes indirectos: 3.00 %
- Gastos generales: 13.00 %
- Beneficio industrial: 6.00 %
- IVA: 16.00 %

## I Instalaciones

### IS Salubridad

#### ISM Ventilación mecánica para viviendas

**ISM024** Ud Rejilla cuadrada de plástico, con persianas horizontales móviles, para conducto de extracción de 150 mm de diámetro, para ventilación mecánica.
Incluye: Replanteo. Colocación y fijación mediante elementos de anclaje.

| Código | Ud | Descripción | Rendimiento | Precio | Importe |
|---|---|---|---|---|---|
| mt20sva180h | Ud | Rejilla cuadrada de plástico, con persianas horizontales móviles, color blanco RAL 9010, para conducto de extracción, de 150 mm de diámetro. (material) | 1.000 | 6.62 | 6.62 |
| mo009 | h | Operario de montaje. (mano de obra) | 0.295 | 4.35 | 1.28 |
| mo075 | h | Oficial de montaje. (mano de obra) | 0.295 | 3.46 | 1.02 |
| % | % | Costes directos complementarios | 2 % | 8.92 | 0.18 |
|  |  | Costes directos |  |  | 9.10 |
