# Caja de extracción, caudal máximo 1000 m³/h

- Propiedad del archivo: CYPE INGENIEROS, S.A.
- Formato: FIEBDC-3/2002
- Ámbito geográfico: Perú
- Costes indirectos: 3.00 %
- Gastos generales: 13.00 %
- Beneficio industrial: 6.00 %
- IVA: 16.00 %

## I Instalaciones

### IS Salubridad

#### ISM Ventilación mecánica para viviendas

**ISM032** Ud Caja de extracción, caudal máximo 1000 m³/h.
Incluye: Replanteo. Colocación y fijación de la caja de extracción. Conexionado.

| Código | Ud | Descripción | Rendimiento | Precio | Importe |
|---|---|---|---|---|---|
| mt20sva005a | Ud | Caja de extracción, de potencia nominal 0,245 kW, motor asíncrono de 4 polos, protección IP 44, aislamiento clase B, para alimentación monofásica a 230 V y 50 Hz de frecuencia, caudal máximo 1000 m³/h, nivel de presión sonora 79 dBA, con acceso para conexión a conducto de extracción de 315 mm de diámetro y acceso de salida rectangular de 182x131 mm, para transportar aire a 400°C durante media hora. (material) | 1.000 | 2083.83 | 2083.83 |
| mt20sva905a | Ud | Accesorios y elementos de fijación de caja de extracción. (material) | 1.000 | 76.27 | 76.27 |
| mo009 | h | Operario de montaje. (mano de obra) | 0.142 | 4.35 | 0.62 |
| mo075 | h | Oficial de montaje. (mano de obra) | 0.142 | 3.46 | 0.49 |
| % | % | Costes directos complementarios | 2 % | 2161.21 | 43.22 |
|  |  | Costes directos |  |  | 2204.43 |
