# Caja de extracción/admisión, caudal máximo 4000 m³/h

- Propiedad del archivo: CYPE INGENIEROS, S.A.
- Formato: FIEBDC-3/2002
- Ámbito geográfico: Perú
- Costes indirectos: 3.00 %
- Gastos generales: 13.00 %
- Beneficio industrial: 6.00 %
- IVA: 16.00 %

## I Instalaciones

### IS Salubridad

#### ISM Ventilación mecánica para viviendas

**ISM034** Ud Caja de extracción/admisión, caudal máximo 4000 m³/h.
Incluye: Replanteo. Colocación y fijación de la caja de admisión. Conexionado.

| Código | Ud | Descripción | Rendimiento | Precio | Importe |
|---|---|---|---|---|---|
| mt20sva014a | Ud | Caja de extracción/admisión, de potencia nominal 1,1 kW, motor asíncrono de 4 polos, protección IP 55, aislamiento clase F, para alimentación monofásica a 230 V y 50 Hz de frecuencia, caudal máximo 4000 m³/h, nivel de presión sonora 82 dBA, con acceso para conexión a conductos de extracción de 500 mm de diámetro y acceso de salida de 500 mm de diámetro. (material) | 1.000 | 3839.35 | 3839.35 |
| mt20sva914a | Ud | Accesorios y elementos de fijación de caja de extracción/admisión. (material) | 1.000 | 136.83 | 136.83 |
| mo009 | h | Operario de montaje. (mano de obra) | 0.177 | 4.35 | 0.77 |
| mo075 | h | Oficial de montaje. (mano de obra) | 0.177 | 3.46 | 0.61 |
| % | % | Costes directos complementarios | 2 % | 3977.56 | 79.55 |
|  |  | Costes directos |  |  | 4057.11 |
