# Sombrerete de aluminio, para conducto de salida de 125 mm de diámetro exterior, para ventilación mecánica

- Propiedad del archivo: CYPE INGENIEROS, S.A.
- Formato: FIEBDC-3/2002
- Ámbito geográfico: Perú
- Costes indirectos: 3.00 %
- Gastos generales: 13.00 %
- Beneficio industrial: 6.00 %
- IVA: 16.00 %

## I Instalaciones

### IS Salubridad

#### ISM Ventilación mecánica para viviendas

**ISM060** Ud Sombrerete de aluminio, para conducto de salida de 125 mm de diámetro exterior, para ventilación mecánica.
Incluye: Replanteo. Fijación y colocación mediante elementos de anclaje.

| Código | Ud | Descripción | Rendimiento | Precio | Importe |
|---|---|---|---|---|---|
| mt20cvc130a | Ud | Sombrerete de aluminio, para conducto de salida de 125 mm de diámetro exterior, acabado liso, color marrón, babero de plomo de 500x500 mm y cuello de conexión a conducto con junta. (material) | 1.000 | 121.64 | 121.64 |
| mo018 | h | Operario de construcción. (mano de obra) | 0.177 | 4.22 | 0.75 |
| mo103 | h | Peón especializado de construcción. (mano de obra) | 0.089 | 3.34 | 0.30 |
| % | % | Costes directos complementarios | 2 % | 122.69 | 2.45 |
|  |  | Costes directos |  |  | 125.14 |
