# Aspirador giratorio con sombrero dinámico, de aluminio (Dureza H-24), para conducto de salida de 250 mm de diámetro exterior, para ventilación natural

- Propiedad del archivo: CYPE INGENIEROS, S.A.
- Formato: FIEBDC-3/2002
- Ámbito geográfico: Perú
- Costes indirectos: 3.00 %
- Gastos generales: 13.00 %
- Beneficio industrial: 6.00 %
- IVA: 16.00 %

## I Instalaciones

### IS Salubridad

#### ISN Ventilación natural

**ISN030** Ud Aspirador giratorio con sombrero dinámico, de aluminio (Dureza H-24), para conducto de salida de 250 mm de diámetro exterior, para ventilación natural.
Incluye: Replanteo. Colocación y fijación del aspirador mediante elementos de anclaje.

| Código | Ud | Descripción | Rendimiento | Precio | Importe |
|---|---|---|---|---|---|
| mt20cve010a | Ud | Aspirador giratorio con sombrero dinámico, de aluminio (Dureza H-24), para conducto de salida de 250 mm de diámetro exterior. (material) | 1.000 | 175.35 | 175.35 |
| mo018 | h | Operario de construcción. (mano de obra) | 0.195 | 4.22 | 0.82 |
| mo103 | h | Peón especializado de construcción. (mano de obra) | 0.097 | 3.34 | 0.32 |
| % | % | Costes directos complementarios | 2 % | 176.49 | 3.53 |
|  |  | Costes directos |  |  | 180.02 |
