# Puerta enrollable para garaje, de persianas de aluminio extrusionado, 300x250 cm, panel totalmente ciego, acabado blanco, apertura manual

- Propiedad del archivo: CYPE INGENIEROS, S.A.
- Formato: FIEBDC-3/2002
- Ámbito geográfico: Perú
- Costes indirectos: 3.00 %
- Gastos generales: 13.00 %
- Beneficio industrial: 6.00 %
- IVA: 18.00 %

## L Carpintería, closets, vidrios y protecciones solares

### LP Puertas

#### LPG De garaje

**LPG010** Ud Puerta enrollable para garaje, de persianas de aluminio extrusionado, 300x250 cm, panel totalmente ciego, acabado blanco, apertura manual.
Suministro y colocación de puerta enrollable para garaje, de persianas de aluminio extrusionado, 300x250 cm, panel totalmente ciego, acabado blanco. Apertura manual. Incluso cajón recogedor forrado, torno, muelles de torsión, poleas, guías y accesorios, cerradura central con llave de seguridad y falleba de accionamiento manual. Elaborada en taller, ajuste y fijación en obra. Totalmente montada y probada.
Incluye: Colocación y fijación de los perfiles guía. Introducción del cierre de persianas en las guías. Colocación y fijación del eje a los soportes. Fijación del cierre de persianas al tambor. Montaje del sistema de apertura. Montaje del sistema de accionamiento. Repaso y engrase de mecanismos y guías.
Criterio de medición de proyecto: Número de unidades previstas, según documentación gráfica de Proyecto.
Criterio de medición de obra: Se medirá el número de unidades realmente ejecutadas según especificaciones de Proyecto.

| Código | Ud | Descripción | Rendimiento | Precio | Importe |
|---|---|---|---|---|---|
| mt26pge010aj | Ud | Puerta enrollable para garaje, de persianas de aluminio extrusionado, 300x250 cm, panel totalmente ciego, acabado blanco. (material) | 1.000 | 1683.93 | 1683.93 |
| op00ato010 |  | Atornillador. | 1.000 | 0.00 | 0.00 |
| op00tal010 |  | Taladro. | 1.000 | 0.00 | 0.00 |
| op00amo010 |  | Amoladora o radial. | 1.000 | 0.00 | 0.00 |
| mo020 | h | Operario de construcción. (mano de obra) | 0.533 | 4.07 | 2.17 |
| mo113 | h | Peón de construcción. (mano de obra) | 0.533 | 2.68 | 1.43 |
| mo018 | h | Operario carpintero metálico. (mano de obra) | 1.244 | 4.13 | 5.14 |
| mo059 | h | Oficial carpintero metálico. (mano de obra) | 1.244 | 2.79 | 3.47 |
| % | % | Herramientas | 2 % | 1696.14 | 33.92 |
|  |  | Costes directos |  |  | 1730.06 |
