# Puerta de acceso de 210x90x4,5 cm

- Propiedad del archivo: CYPE INGENIEROS, S.A.
- Formato: FIEBDC-3/2002
- Ámbito geográfico: Perú
- Costes indirectos: 3.00 %
- Gastos generales: 13.00 %
- Beneficio industrial: 6.00 %
- IVA: 18.00 %

## L Carpintería, closets, vidrios y protecciones solares

### LP Puertas

#### LPM De madera

**LPM200** Ud Puerta de acceso de 210x90x4,5 cm, hoja de tablero de MDF de 3 mm de espesor, con chapa de madera de pino, relleno interior con parrilla tipo honey comb (panal de abeja) y bastidores de madera de pino con refuerzo para instalar la cerradura, barnizada en taller; marco de madera maciza del mismo material y acabado que la hoja.
Suministro y colocación de puerta de acceso de 210x90x4,5 cm, hoja de tablero de MDF de 3 mm de espesor, con chapa de madera de pino, relleno interior con parrilla tipo honey comb (panal de abeja) y bastidores de madera de pino con refuerzo para instalar la cerradura, barnizada en taller; marco de madera maciza del mismo material y acabado que la hoja. Incluso herrería de colgar, cierre y manija sobre escudo largo de latón negro brillo, serie básica, ajuste de la hoja, fijación de los herrería y ajuste final. Totalmente montada y probada.
Incluye: Colocación, aplomado y nivelación de marcos. Recibido a la obra de los elementos de fijación de marcos. Colocación de los herrería de colgar. Colocación de la hoja. Colocación de los herrería de cierre. Colocación de accesorios.
Criterio de medición de proyecto: Número de unidades previstas, según documentación gráfica de Proyecto.
Criterio de medición de obra: Se medirá el número de unidades realmente ejecutadas según especificaciones de Proyecto.

| Código | Ud | Descripción | Rendimiento | Precio | Importe |
|---|---|---|---|---|---|
| mt22aap040pwa | Ud | Marco de madera maciza para puerta de una hoja, de 210x90x4,5 cm, con elementos de fijación. (material) | 1.000 | 13.97 | 13.97 |
| mt22ppe040dab | Ud | Hoja de puerta de acceso lisa de tablero de MDF de 3 mm de espesor, con chapa de madera de pino, barnizada en taller, de 210x90x4,5 cm, relleno interior con parrilla tipo honey comb (panal de abeja) y bastidores de madera de pino con refuerzo para instalar la cerradura. (material) | 1.000 | 46.78 | 46.78 |
| mt23ial010a | Ud | Bisagra de seguridad de 140x70 mm, en latón negro brillo, para puertas de acceso. (material) | 4.000 | 5.12 | 20.48 |
| mt23ppb031 | Ud | Tornillo de latón 21/35 mm. (material) | 24.000 | 0.05 | 1.20 |
| mt23ppa010 | Ud | Cerradura de embutir, frente, accesorios y tornillos de atado, para puertas de acceso. (material) | 1.000 | 16.54 | 16.54 |
| mt23hal010a | Ud | Juego de manija y escudo largo en el interior, en latón negro brillo, serie básica, para puertas de acceso. (material) | 1.000 | 9.61 | 9.61 |
| mt23hal020a | Ud | Tirador exterior con escudo en latón negro brillo, serie básica, para puertas de acceso. (material) | 1.000 | 7.51 | 7.51 |
| mt23hal100a | Ud | Mirilla óptica gran angular de 14 mm de diámetro y 35 a 60 mm de longitud, con tapa incorporada y acabado en latón negro brillo, serie básica, para puertas de acceso. (material) | 1.000 | 0.95 | 0.95 |
| op00cla010 |  | Clavadora neumática. | 1.000 | 0.00 | 0.00 |
| op00gra010 |  | Grapadora. | 1.000 | 0.00 | 0.00 |
| op00sie010 |  | Sierra de calar. | 1.000 | 0.00 | 0.00 |
| op00cep010 |  | Garlopa. | 1.000 | 0.00 | 0.00 |
| op00ato010 |  | Atornillador. | 1.000 | 0.00 | 0.00 |
| mo017 | h | Operario carpintero. (mano de obra) | 1.782 | 4.14 | 7.38 |
| mo058 | h | Oficial carpintero. (mano de obra) | 1.782 | 2.80 | 4.99 |
| % | % | Herramientas | 2 % | 129.41 | 2.59 |
|  |  | Costes directos |  |  | 132.00 |
