# Puerta industrial apilable de apertura rápida

- Propiedad del archivo: CYPE INGENIEROS, S.A.
- Formato: FIEBDC-3/2002
- Ámbito geográfico: Perú
- Costes indirectos: 3.00 %
- Gastos generales: 13.00 %
- Beneficio industrial: 6.00 %
- IVA: 18.00 %

## L Carpintería, closets, vidrios y protecciones solares

### LP Puertas

#### LPP Industriales

**LPP020** m² Puerta industrial apilable de apertura rápida, de entre 3,5 y 4 m de altura máxima, formada por lona de PVC, marco y estructura de acero galvanizado, cuadro de maniobra, pulsador, fotocélula de seguridad y mecanismos, fijada mediante recibido en obra de albañilería.
Suministro y montaje de puerta industrial apilable de apertura rápida, de entre 3,5 y 4 m de altura máxima, formada por lona de PVC, marco y estructura de acero galvanizado, cuadro de maniobra, pulsador, fotocélula de seguridad y mecanismos, fijada mediante recibido en obra de albañilería con mortero de cemento, confeccionado en obra, dosificación 1:6. Incluso limpieza previa del soporte, conexionado eléctrico, puesta en marcha según instrucciones del fabricante, ajuste y fijación en obra. Totalmente montada y probada.
Incluye: Limpieza y preparación de la superficie soporte. Replanteo. Colocación y anclaje del marco con la estructura de acero. Montaje de la puerta. Instalación de los mecanismos. Conexionado eléctrico. Ajuste y fijación de la puerta. Puesta en marcha.
Criterio de medición de proyecto: Número de unidades previstas, según documentación gráfica de Proyecto.
Criterio de medición de obra: Se medirá el número de unidades realmente ejecutadas según especificaciones de Proyecto.

| Código | Ud | Descripción | Rendimiento | Precio | Importe |
|---|---|---|---|---|---|
| mt26pes020b | m² | Puerta industrial apilable de apertura rápida, de entre 3,5 y 4 m de altura máxima, formada por lona de PVC, marco y estructura de acero galvanizado, cuadro de maniobra, pulsador, fotocélula de seguridad y mecanismos. (material) | 1.000 | 223.07 | 223.07 |
| mt08aaa010a | m³ | Agua. (material) | 0.006 | 1.10 | 0.01 |
| mt01arg005a | t | Arena de cantera, para mortero preparado en obra. (material) | 0.007 | 15.02 | 0.11 |
| mt08cem000b | kg | Cemento gris en sacos. (material) | 1.125 | 0.11 | 0.12 |
| mo011 | h | Operario de montaje. (mano de obra) | 0.652 | 4.21 | 2.74 |
| mo080 | h | Oficial de montaje. (mano de obra) | 0.652 | 2.78 | 1.81 |
| mo113 | h | Peón de construcción. (mano de obra) | 0.280 | 2.68 | 0.75 |
| % | % | Herramientas | 2 % | 228.61 | 4.57 |
|  |  | Costes directos |  |  | 233.18 |
