# Block de puerta de acceso acorazada normalizada

- Propiedad del archivo: CYPE INGENIEROS, S.A.
- Formato: FIEBDC-3/2002
- Ámbito geográfico: Perú
- Costes indirectos: 3.00 %
- Gastos generales: 13.00 %
- Beneficio industrial: 6.00 %
- IVA: 18.00 %

## L Carpintería, closets, vidrios y protecciones solares

### LP Puertas

#### LPZ Acorazadas

**LPZ010** Ud Block de puerta de acceso acorazada normalizada, con luz de paso 85,6 cm y altura de paso 203 cm, acabado con tablero liso en ambas caras en madera de pino país y cerradura de seguridad con tres puntos frontales de cierre (10 pestillos).
Suministro y colocación de block de puerta de acceso a piso, acorazada normalizada, con luz de paso 85,6 cm y altura de paso 203 cm. Compuesto de: hoja formada por una plancha de acero electrogalvanizado, plegada y reforzada por perfiles omega de acero verticales, acabado con tablero liso en ambas caras en madera de pino país; marco y premarco de acero electrogalvanizado y pintado en polvo de poliéster con ocho garras de acero antipalanca para anclar al concreto recubiertos con tapacantos en ambas caras; cerradura de seguridad de tres puntos frontales de cierre (10 pestillos) con bombillo de seguridad y burlete de goma y fieltro con cierre automático al suelo; bisagras fabricadas en perfil de acero; pernio y esfera de acero inoxidable con rodamientos; mirilla, perilla y tirador; cortavientos oculto en la parte inferior de la puerta con todos sus herrería de colgar y seguridad restantes. Elaborado en taller, con ajuste y fijación en obra. Totalmente montado y probado.
Incluye: Colocación del premarco. Marcado de puntos de fijación y aplomado del marco. Fijación del marco. Sellado de juntas perimetrales. Colocación de la hoja. Colocación de herrería de cierre y accesorios.
Criterio de medición de proyecto: Número de unidades previstas, según documentación gráfica de Proyecto.
Criterio de medición de obra: Se medirá el número de unidades realmente ejecutadas según especificaciones de Proyecto.

| Código | Ud | Descripción | Rendimiento | Precio | Importe |
|---|---|---|---|---|---|
| mt22paa010caa | Ud | Block de puerta de acceso acorazada normalizada, luz de paso 85,6 cm y altura de paso 203 cm, acabado con tablero liso en ambas caras en madera de pino país, cerradura de seguridad de tres puntos frontales de cierre (10 pestillos), bombillo de seguridad y burlete automático al suelo, suministrado con marco y tapacantos para ambas caras; bisagras fabricadas con perfil de acero; pernio y esfera de acero inoxidable con rodamientos; mirilla, perilla y tirador; cortavientos oculto en la parte inferior de la puerta; y con todos sus herrería de colgar y de seguridad restantes. (material) | 1.000 | 554.03 | 554.03 |
| mt22paa020d | Ud | Premarco de acero galvanizado de 160 mm de espesor, para puerta acorazada de una hoja, con 8 garras de acero antipalanca. (material) | 1.000 | 40.45 | 40.45 |
| op00ato010 |  | Atornillador. | 1.000 | 0.00 | 0.00 |
| mo020 | h | Operario de construcción. (mano de obra) | 0.594 | 4.07 | 2.42 |
| mo113 | h | Peón de construcción. (mano de obra) | 0.594 | 2.68 | 1.59 |
| mo017 | h | Operario carpintero. (mano de obra) | 1.426 | 4.14 | 5.90 |
| mo058 | h | Oficial carpintero. (mano de obra) | 1.426 | 2.80 | 3.99 |
| % | % | Herramientas | 2 % | 608.38 | 12.17 |
|  |  | Costes directos |  |  | 620.55 |
