# Formación de impermeabilización interior de jardinera o cavidad donde se vaya a ubicar plantas

- Propiedad del archivo: CYPE INGENIEROS, S.A.
- Formato: FIEBDC-3/2002
- Ámbito geográfico: Perú
- Divisa: PEN
- Costes indirectos: 3.00 %
- Gastos generales: 13.00 %
- Beneficio industrial: 6.00 %
- IVA: 18.00 %

## N Aislamientos e impermeabilizaciones

### NI Impermeabilizaciones

#### NID Jardineras

**NID010** m² Formación de impermeabilización interior de jardinera o cavidad donde se vaya a ubicar plantas, realizada mediante aplicación de dos manos de revestimiento continuo elástico impermeabilizante a base de poliuretano alifático, color blanco, de 1,2 mm de espesor mínimo. Incluso preparación de la superficie soporte con la aplicación de una mano de imprimación de resinas sintéticas, incolora y resolución de puntos singulares mediante geotextil no tejido de fibras de poliéster, de 90 g/m² de masa superficial fijado con fragua tixotrópica a base de poliuretano líquido, color gris.
Formación de impermeabilización interior de jardinera o cavidad donde se vaya a ubicar plantas, realizada mediante aplicación de dos manos de revestimiento continuo elástico impermeabilizante a base de poliuretano alifático, color blanco, de 1,2 mm de espesor mínimo. Incluso preparación de la superficie soporte con la aplicación de una mano de imprimación de resinas sintéticas, incolora y resolución de puntos singulares mediante geotextil no tejido de fibras de poliéster, de 90 g/m² de masa superficial fijado con fragua tixotrópica a base de poliuretano líquido, color gris.
Incluye: Limpieza y preparación de la superficie en la que ha de aplicarse la impermeabilización. Aplicación de la imprimación. Resolución de los puntos singulares. Aplicación del impermeabilizante.
Criterio de medición de proyecto: Superficie medida según documentación gráfica de Proyecto.
Criterio de medición de obra: Se medirá la superficie realmente ejecutada según especificaciones de Proyecto.

| Código | Ud | Descripción | Rendimiento | Precio | Importe |
|---|---|---|---|---|---|
| mt15rer010a | l | Imprimación de resinas sintéticas, incolora. (material) | 0.200 | 57.32 | 11.46 |
| mt15rer500a | m² | Geotextil no tejido de fibras de poliéster, de 90 g/m² de masa superficial. (material) | 0.050 | 50.80 | 2.54 |
| mt15rer140a | kg | Fragua tixotrópica a base de poliuretano líquido, color gris. (material) | 0.100 | 85.31 | 8.53 |
| mt15rer110a | kg | Revestimiento continuo elástico impermeabilizante a base de poliuretano alifático, color blanco. (material) | 1.300 | 56.98 | 74.07 |
| mo032 | h | Operario aplicador de productos impermeabilizantes. (mano de obra) | 0.178 | 20.07 | 3.57 |
| mo070 | h | Oficial aplicador de productos impermeabilizantes. (mano de obra) | 0.178 | 13.75 | 2.45 |
| % | % | Herramientas | 2 % | 102.62 | 2.05 |
|  |  | Costes directos |  |  | 104.67 |
