# Impermeabilización de techos

- Propiedad del archivo: CYPE INGENIEROS, S.A.
- Formato: FIEBDC-3/2002
- Ámbito geográfico: Perú
- Divisa: PEN
- Costes indirectos: 3.00 %
- Gastos generales: 13.00 %
- Beneficio industrial: 6.00 %
- IVA: 18.00 %

## N Aislamientos e impermeabilizaciones

### NI Impermeabilizaciones

#### NIG Techos, galerías y balcones

**NIG222** m² Impermeabilización de techos, sobre superficie soporte cementosa, realizada mediante el sistema para revestir MasterSeal Roof 2160 "BASF", de 2 a 2,5 mm de espesor total, formado por aplicación de imprimación transparente, MasterTop P 621 "BASF", de dos componentes a base de resina epoxi sin disolventes, con brocha, rodillo o pistola, y posterior espolvoreo de agregado de cuarzo, MasterTop F5 "BASF", membrana de impermeabilizante líquido, MasterSeal M 860 "BASF", de color gris, de dos componentes a base de resina de poliurea sin disolventes y pigmentos, aplicada y extendida con plancha dentada.
Impermeabilización de techos, sobre superficie soporte cementosa, realizada mediante el sistema para revestir MasterSeal Roof 2160 "BASF", de 2 a 2,5 mm de espesor total, formado por aplicación de imprimación transparente, MasterTop P 621 "BASF", de dos componentes a base de resina epoxi sin disolventes, con brocha, rodillo o pistola, y posterior espolvoreo de agregado de cuarzo, MasterTop F5 "BASF", membrana de impermeabilizante líquido, MasterSeal M 860 "BASF", de color gris, de dos componentes a base de resina de poliurea sin disolventes y pigmentos, aplicada y extendida con plancha dentada.
Incluye: Aplicación de la imprimación. Formación de la membrana. Resolución de los puntos singulares.
Criterio de medición de proyecto: Superficie medida en proyección horizontal, según documentación gráfica de Proyecto, desde las caras interiores de los antepechos o parapetos perimetrales que la limitan.
Criterio de medición de obra: Se medirá, en proyección horizontal, la superficie realmente ejecutada según especificaciones de Proyecto, desde las caras interiores de los antepechos o parapetos perimetrales que la limitan.

| Código | Ud | Descripción | Rendimiento | Precio | Importe |
|---|---|---|---|---|---|
| mt15bas120a | kg | Imprimación transparente, MasterTop P 621 "BASF", de dos componentes a base de resina epoxi sin disolventes, para aplicar sobre superficie soporte cementosa. (material) | 0.300 | 65.74 | 19.72 |
| mt15bas130c | kg | Agregado de cuarzo natural, MasterTop F5 "BASF", de granulometría comprendida entre 0,4 y 1,0 mm, para utilizar como carga mineral en combinación con resinas epoxi o poliuretano. (material) | 1.000 | 2.45 | 2.45 |
| mt15bas165a | kg | Impermeabilizante líquido, MasterSeal M 860 "BASF", de color gris, de dos componentes a base de resina de poliurea sin disolventes y pigmentos, permeable al vapor de agua, con dureza Shore A aproximada de 75, según ISO 868 y elongación a rotura >= 700%, según ISO 8339, para aplicar con plancha dentada, para conformar una membrana impermeable en techos planos o inclinados. (material) | 1.500 | 52.19 | 78.29 |
| mo032 | h | Operario aplicador de productos impermeabilizantes. (mano de obra) | 0.481 | 20.07 | 9.65 |
| mo070 | h | Oficial aplicador de productos impermeabilizantes. (mano de obra) | 0.481 | 13.75 | 6.61 |
| % | % | Herramientas | 2 % | 116.72 | 2.33 |
|  |  | Costes directos |  |  | 119.05 |
