# Tabique desmontable formado por mampara ciega de 4x2,9 m

- Propiedad del archivo: CYPE INGENIEROS, S.A.
- Formato: FIEBDC-3/2002
- Ámbito geográfico: Perú
- Costes indirectos: 3.00 %
- Gastos generales: 13.00 %
- Beneficio industrial: 6.00 %
- IVA: 18.00 %

## P Tabiques y closets

### PM Mamparas

#### PML Aluminio

**PML010** Ud Tabique desmontable formado por mampara ciega de 4x2,9 m, de aluminio prelacado, con puerta interior de aluminio prelacado de 2,10x0,90 m, aislamiento intermedio de lana mineral y remate superior acristalado.
Suministro y montaje de tabique desmontable formado por mampara ciega de 4x2,9 m de panel machihembrado compuesto por dos chapas de aluminio prelacado y aislamiento intermedio de lana mineral, puerta interior de aluminio prelacado de 2,10x0,90 m, perfilería de aluminio prelacado y remate superior acristalado. Incluso parte proporcional de herrería, remates, sellado de juntas, soportes, encuentros con otros tipos de paramentos, colocación de canalizaciones para instalaciones y cajeados para materiales eléctricos. Totalmente terminada.
Incluye: Replanteo y marcado de los puntos de fijación. Aplomado, nivelación y fijación de los perfiles que forman el bastidor. Colocación y fijación del empanelado. Colocación de la canalización para instalaciones. Tratamiento de las juntas del panel. Remate del perímetro del elemento, por las dos caras.
Criterio de medición de proyecto: Número de unidades previstas, según documentación gráfica de Proyecto.
Criterio de medición de obra: Se medirá el número de unidades realmente ejecutadas según especificaciones de Proyecto.

| Código | Ud | Descripción | Rendimiento | Precio | Importe |
|---|---|---|---|---|---|
| mt26mal010a | m² | Panel ciego machihembrado para mamparas, formado por dos chapas de aluminio prelacado con aislamiento intermedio de lana mineral de conductividad térmica 0,039 W/(mK). (material) | 7.000 | 57.29 | 401.03 |
| mt26mal020a | m | Perfil en "U" de aluminio prelacado para mamparas. (material) | 5.900 | 6.56 | 38.70 |
| mt26mal030a | m | Contrazócalo de aluminio prelacado para mamparas. (material) | 3.000 | 8.40 | 25.20 |
| mt21vpi010d | m² | Luna pulida incolora, 8 mm. (material) | 3.000 | 28.11 | 84.33 |
| mt26mac040 | m | Perfil de aluminio lacado para recibido del vidrio en mamparas. (material) | 8.500 | 4.93 | 41.91 |
| mt26mal050a | Ud | Puerta sencilla de una hoja de aluminio prelacado para colocar en mamparas, incluso parte proporcional de herrería. (material) | 1.000 | 333.23 | 333.23 |
| op00ato010 |  | Atornillador. | 1.000 | 0.00 | 0.00 |
| mo010 | h | Operario de montaje. (mano de obra) | 7.152 | 4.53 | 32.40 |
| mo078 | h | Oficial de montaje. (mano de obra) | 7.152 | 3.58 | 25.60 |
| % | % | Costes directos complementarios | 2 % | 982.40 | 19.65 |
|  |  | Costes directos |  |  | 1002.05 |
