# Forrado de conducto de ventilación en rincón de tabiquería, de 50x25 cm, con ladrillo cerámico hueco doble, para revestir, 33x16x7 cm, recibido con mortero de cemento 1:6

- Propiedad del archivo: CYPE INGENIEROS, S.A.
- Formato: FIEBDC-3/2002
- Ámbito geográfico: Perú
- Costes indirectos: 3.00 %
- Gastos generales: 13.00 %
- Beneficio industrial: 6.00 %
- IVA: 18.00 %

## P Tabiques y closets

### PR Remates

#### PRF Forrados

**PRF010** m Forrado de conducto de ventilación en rincón de tabiquería, de 50x25 cm, con ladrillo cerámico hueco doble, para revestir, 33x16x7 cm, recibido con mortero de cemento 1:6.
Formación de forrado de conducto de ventilación colocado en un rincón de la tabiquería, de 50 cm de largo y 25 cm de ancho, realizado mediante albañilería de ladrillo cerámico hueco doble, para revestir, 33x16x7 cm, recibida con mortero de cemento 1:6, en el interior del edificio.
Incluye: Replanteo y trazado en la losa de los tabiques a realizar. Colocación y aplomado de miras de referencia. Tendido de hilos entre miras. Colocación de los ladrillos, previamente humedecidos, por hiladas enteras. Repaso de juntas y limpieza.
Criterio de medición de proyecto: Longitud medida según documentación gráfica de Proyecto.
Criterio de medición de obra: Se medirá la longitud realmente ejecutada según especificaciones de Proyecto.

| Código | Ud | Descripción | Rendimiento | Precio | Importe |
|---|---|---|---|---|---|
| mt04lvc010g | Ud | Ladrillo cerámico hueco doble, para revestir, 33x16x7 cm. (material) | 13.000 | 0.18 | 2.34 |
| mt09mor010c | m³ | Mortero de cemento CEM II/B-P 32,5 N tipo M-5, confeccionado en obra con 250 kg/m³ de cemento y una proporción en volumen 1/6. (material) | 0.005 | 118.22 | 0.59 |
| mo019 | h | Operario de construcción. (mano de obra) | 0.407 | 4.38 | 1.78 |
| mo111 | h | Peón de construcción. (mano de obra) | 0.203 | 3.44 | 0.70 |
| % | % | Costes directos complementarios | 2 % | 5.41 | 0.11 |
|  |  | Costes directos |  |  | 5.52 |
