# Tabique sencillo (15+48+15)/600 (48) (2 normal) con planchas de yeso laminado

- Propiedad del archivo: CYPE INGENIEROS, S.A.
- Formato: FIEBDC-3/2002
- Ámbito geográfico: Perú
- Costes indirectos: 3.00 %
- Gastos generales: 13.00 %
- Beneficio industrial: 6.00 %
- IVA: 18.00 %

## P Tabiques y closets

### PS Entramados autoportantes

#### PSY Planchas de yeso laminado

**PSY010** m² Tabique sencillo (15+48+15)/600 (48) (2 normal) con planchas de yeso laminado, sobre banda acústica, formado por una estructura simple, con disposición normal "N" de los parantes; 78 mm de espesor total.
Suministro y montaje de tabique sencillo autoportante, de 78 mm de espesor total, sobre banda acústica colocada en la base del tabique, formado por una estructura simple de perfiles de plancha de acero galvanizado de 48 mm de ancho, a base de parantes (elementos verticales) separados 600 mm entre ellos, con disposición normal "N" y canales (elementos horizontales) a cada lado del cual se atornillan dos planchas en total (una plancha tipo normal en cada cara, de 15 mm de espesor cada plancha). Incluso parte proporcional de replanteo de la perfilería, zonas de paso y huecos; colocación en todo su perímetro de cintas o bandas estancas, en la superficie de apoyo o contacto de la perfilería con los paramentos; anclajes de canales y parantes metálicos; corte y fijación de las planchas mediante tornillería; tratamiento de las zonas de paso y huecos; ejecución de ángulos; tratamiento de juntas mediante pasta y cinta de juntas; recibido de las cajas para alojamiento de materiales eléctricos y de paso de instalaciones, previo replanteo de su ubicación en las planchas y perforación de las mismas, y limpieza final. Totalmente terminado y listo para imprimar, pintar o revestir (sin incluir en este precio el aislamiento a colocar entre parantes).
Incluye: Replanteo y trazado en la losa inferior y en el superior de los tabiques a realizar. Colocación de banda de estanqueidad y canales inferiores, sobre solado terminado o base de asiento. Colocación de banda de estanqueidad y canales superiores, bajo losas. Colocación y fijación de los parantes sobre los elementos horizontales. Colocación de las planchas para el cierre de una de las caras del tabique, mediante fijaciones mecánicas. Cierre de la segunda cara con planchas, mediante fijaciones mecánicas. Replanteo de las cajas para alojamiento de materiales eléctricos y de paso de instalaciones, y posterior perforación de las planchas. Tratamiento de las juntas entre planchas. Recibido de las cajas para alojamiento de materiales eléctricos y de paso de instalaciones.
Criterio de medición de proyecto: Superficie medida según documentación gráfica de Proyecto, sin duplicar esquinas ni encuentros, deduciendo los huecos de superficie mayor de 8 m² y la mitad del hueco para los de superficie entre 5 y 8 m².
Criterio de medición de obra: Se medirá la superficie realmente ejecutada según especificaciones de Proyecto, sin duplicar esquinas ni encuentros, deduciendo los huecos de superficie mayor de 8 m² y la mitad del hueco para los de superficie entre 5 y 8 m².

| Código | Ud | Descripción | Rendimiento | Precio | Importe |
|---|---|---|---|---|---|
| mt12psg041b | m | Banda acústica de dilatación de 50 mm de anchura. (material) | 1.200 | 0.24 | 0.29 |
| mt12psg070c | m | Canal raíl de perfil galvanizado para bastidores de fijación de planchas de yeso de ancho 48 mm. (material) | 0.700 | 1.01 | 0.71 |
| mt12psg060c | m | Parante de perfil de acero galvanizado de 48 mm de anchura. (material) | 2.000 | 1.30 | 2.60 |
| mt12psg010b | m² | Plancha de yeso laminado A / - 1200 / longitud / 15 / borde afinado. (material) | 2.100 | 4.68 | 9.83 |
| mt12psg081b | Ud | Tornillo autoperforante 3,5x25 mm. (material) | 29.000 | 0.01 | 0.29 |
| mt12psg220 | Ud | Fijación compuesta por tarugo y tornillo 5x27. (material) | 1.600 | 0.06 | 0.10 |
| mt12psg035a | kg | Pasta de agarre. (material) | 0.100 | 0.53 | 0.05 |
| mt12psg030a | kg | Pasta para juntas. (material) | 0.600 | 1.16 | 0.70 |
| mt12psg040a | m | Cinta de juntas. (material) | 3.200 | 0.03 | 0.10 |
| op00ato010 |  | Atornillador. | 1.000 | 0.00 | 0.00 |
| op00fre010 |  | Fresadora. | 1.000 | 0.00 | 0.00 |
| mo052 | h | Operario en mamparas y sistemas de planchas. (mano de obra) | 0.310 | 4.53 | 1.40 |
| mo098 | h | Oficial en mamparas y sistemas de planchas. (mano de obra) | 0.310 | 3.58 | 1.11 |
| % | % | Costes directos complementarios | 2 % | 17.18 | 0.34 |
|  |  | Costes directos |  |  | 17.52 |
