# Trampilla de registro de plástico color blanco, Plastictramp "PLACO", de 130x235 mm, para trasdosado de planchas de yeso laminado, en tabiques interiores

- Propiedad del archivo: CYPE INGENIEROS, S.A.
- Formato: FIEBDC-3/2002
- Ámbito geográfico: Perú
- Costes indirectos: 3.00 %
- Gastos generales: 13.00 %
- Beneficio industrial: 6.00 %
- IVA: 18.00 %

## P Tabiques y closets

### PT Tabiques

#### PTW Sistemas de trasdosados de planchas

**PTW079** Ud Trampilla de registro de plástico color blanco, Plastictramp "PLACO", de 130x235 mm, para trasdosado de planchas de yeso laminado, en tabiques interiores.
Suministro y montaje de trampilla de registro de plástico color blanco, Plastictramp "PLACO", de 130x235 mm, formada por marco y puerta, para trasdosado de planchas de yeso laminado, en tabiques interiores. Incluso accesorios de montaje. Totalmente terminada.
Incluye: Marcado y corte de la plancha de yeso laminado. Colocación de la trampilla.
Criterio de medición de proyecto: Número de unidades previstas, según documentación gráfica de Proyecto.
Criterio de medición de obra: Se medirá el número de unidades realmente colocadas según especificaciones de Proyecto.

| Código | Ud | Descripción | Rendimiento | Precio | Importe |
|---|---|---|---|---|---|
| mt12plk080a | Ud | Trampilla de registro de plástico color blanco, Plastictramp "PLACO", de 130x235 mm, formada por marco y puerta. (material) | 1.000 | 14.89 | 14.89 |
| op00fre010 |  | Fresadora. | 0.100 | 0.00 | 0.00 |
| mo014 | h | Operario de montaje de cielos rasos. (mano de obra) | 0.131 | 4.53 | 0.59 |
| mo080 | h | Oficial de montaje de cielos rasos. (mano de obra) | 0.131 | 3.58 | 0.47 |
| % | % | Costes directos complementarios | 2 % | 15.95 | 0.32 |
|  |  | Costes directos |  |  | 16.27 |
