# Sistema de techo Deck con altas prestaciones acústicas "DANOSA"

- Propiedad del archivo: CYPE INGENIEROS, S.A.
- Formato: FIEBDC-3/2002
- Ámbito geográfico: Perú
- Costes indirectos: 0.03 %
- Gastos generales: 13.00 %
- Beneficio industrial: 6.00 %
- IVA: 18.00 %

## Q Techos

### QA Planas

#### QAD No transitables, no ventiladas

**QAD042** m² Sistema de techo Deck con altas prestaciones acústicas "DANOSA", tipo convencional, pendiente del 1% al 5%, compuesta de: soporte base: perfil nervado autoportante de plancha de acero galvanizado S 280 de 0,7 mm de espesor, acabado liso, con 3 viguetas de 50 mm de altura separados 260 mm; aislamiento térmico y acústico: complejo multicapa, Sonodan Techos "DANOSA", de 85 mm de espesor; impermeabilización monocapa adherida: lámina de betún modificado con elastómero SBS, tipo LBM(SBS) - 50/G - FP, Esterdan Plus 50/GP Elast "DANOSA", de superficie autoprotegida (protección con gránulos de pizarra de color gris en la cara exterior y un film plástico antiadherente en la cara interior) totalmente adherida con soplete.
Formación de techo Deck con altas prestaciones acústicas "DANOSA", tipo convencional, pendiente del 1% al 5%, compuesta de los siguientes elementos: SOPORTE BASE: perfil nervado autoportante de plancha de acero galvanizado S 280 de 0,7 mm de espesor, acabado liso, con 3 viguetas de 50 mm de altura separados 260 mm, inercia 18 cm4 y masa superficial 5,5 kg/m²; AISLAMIENTO TÉRMICO Y ACÚSTICO: complejo multicapa, Sonodan Techos "DANOSA", de 85 mm de espesor, resistencia térmica 1,5 m²K/W, compuesto por un panel absorbente de lana de roca, dos láminas acústicas Danosa y un panel de lana de roca soldable (acabada con oxiasfalto); IMPERMEABILIZACIÓN: tipo monocapa, adherida, formada por una lámina de betún modificado con elastómero SBS, tipo LBM(SBS) - 50/G - FP, Esterdan Plus 50/GP Elast "DANOSA", masa nominal 5 kg/m², con armadura de fieltro de poliéster reforzado y estabilizado, de superficie autoprotegida (protección con gránulos de pizarra de color gris en la cara exterior y un film plástico antiadherente en la cara interior) totalmente adherida con soplete. Incluso parte proporcional de formación de juntas de expansión en techo y resolución de puntos singulares.
Incluye: Replanteo de las planchas nervadas y de los puntos singulares. Corte, preparación y colocación de las planchas. Ejecución de juntas y perímetro. Fijación mecánica de las planchas. Resolución de puntos singulares. Revisión de la superficie base en la que se realiza la fijación del aislamiento de acuerdo con las exigencias de la técnica a emplear. Corte, ajuste y colocación del aislamiento. Colocación de la impermeabilización.
Criterio de medición de proyecto: Superficie medida en proyección horizontal, según documentación gráfica de Proyecto, desde las caras interiores de los antepechos o parapetos perimetrales que la limitan.
Criterio de medición de obra: Se medirá, en proyección horizontal, la superficie realmente ejecutada según especificaciones de Proyecto, desde las caras interiores de los antepechos o parapetos perimetrales que la limitan.

| Código | Ud | Descripción | Rendimiento | Precio | Importe |
|---|---|---|---|---|---|
| mt13ccg200ac | m² | Perfil nervado autoportante de plancha de acero galvanizado S 280 de 0,7 mm de espesor, acabado liso, con 3 viguetas de 50 mm de altura separados 260 mm, inercia 18 cm4 y masa superficial 5,5 kg/m². (material) | 1.100 | 7.69 | 8.46 |
| mt16pda013a | m² | Panel aislante multicapa, Sonodan Techos "DANOSA", compuesto por un panel absorbente de lana de roca, dos láminas acústicas Danosa y un panel de lana de roca soldable (acabada con oxiasfalto), para techos, proporcionando un aislamiento acústico superior a 45 dBA, de 85 mm de espesor y resistencia térmica 1,5 m²K/W. (material) | 1.050 | 54.32 | 57.04 |
| mt16aab010 | Ud | Fijación mecánica de los paneles aislantes a la plancha metálica (techos deck). (material) | 3.000 | 0.20 | 0.60 |
| mt14lbd030k | m² | Lámina de betún modificado con elastómero SBS, tipo LBM(SBS) - 50/G - FP, Esterdan Plus 50/GP Elast "DANOSA", masa nominal 5 kg/m², con armadura de fieltro de poliéster reforzado y estabilizado, de superficie autoprotegida (protección con gránulos de pizarra de color gris en la cara exterior y un film plástico antiadherente en la cara interior). (material) | 1.100 | 16.09 | 17.70 |
| mt14lbd100a | kg | Emulsión asfáltica de base acuosa, Curidan "DANOSA", EA. (material) | 0.300 | 2.85 | 0.86 |
| mt14lbd080a | m | Banda de refuerzo de betún modificado con elastómero SBS Esterdan 30 P Elast "DANOSA", LBM(SBS) - 30 - PE, de 32 cm de ancho, masa nominal 3 kg/m², armada con fieltro de poliéster no tejido, acabada con film plástico en ambas caras. (material) | 0.570 | 4.29 | 2.45 |
| mt14lbd240 | m | Perfil de plancha de acero galvanizado, "DANOSA", para encuentros de la impermeabilización con paramentos verticales. (material) | 0.150 | 1.47 | 0.22 |
| op00ciz010 |  | Cizalla. | 1.000 | 0.00 | 0.00 |
| op00roe010 |  | Roedora. | 1.000 | 0.00 | 0.00 |
| op00sop010 |  | Soplete para soldadura de láminas asfálticas. | 1.000 | 0.00 | 0.00 |
| mo047 | h | Operario en fachadas y techos de paneles metálicos. (mano de obra) | 0.178 | 4.53 | 0.81 |
| mo090 | h | Oficial en fachadas y techos de paneles metálicos. (mano de obra) | 0.178 | 3.58 | 0.64 |
| mo050 | h | Operario en aislamiento. (mano de obra) | 0.059 | 4.53 | 0.27 |
| mo093 | h | Oficial en aislamientos. (mano de obra) | 0.059 | 3.58 | 0.21 |
| mo028 | h | Operario aplicador de láminas impermeabilizantes. (mano de obra) | 0.119 | 4.38 | 0.52 |
| mo062 | h | Oficial aplicador de láminas impermeabilizantes. (mano de obra) | 0.119 | 3.58 | 0.43 |
| % | % | Costes directos complementarios | 2 % | 90.21 | 1.80 |
|  |  | Costes directos |  |  | 92.01 |
