# Sistema de techo Deck con fijación mecánica

- Propiedad del archivo: CYPE INGENIEROS, S.A.
- Formato: FIEBDC-3/2002
- Ámbito geográfico: Perú
- Costes indirectos: 0.03 %
- Gastos generales: 13.00 %
- Beneficio industrial: 6.00 %
- IVA: 18.00 %

## Q Techos

### QA Planas

#### QAD No transitables, no ventiladas

**QAD044** m² Sistema de techo Deck con fijación mecánica, "CHOVA", tipo convencional, pendiente del 1% al 15%, compuesta de: soporte base: perfil nervado autoportante de plancha de acero galvanizado S 280 de 0,7 mm de espesor, acabado liso, con 3 viguetas de 50 mm de altura separados 260 mm; aislamiento térmico: panel de lana de roca hidrofugada, de alta densidad, LAROC N 150/4 "CHOVA", de 40 mm de espesor; impermeabilización: monocapa con lámina de betún modificado con elastómero SBS, POLITABER COMBI FM 50/G "CHOVA", fijada mecánicamente al soporte con 3 tornillos de acero cada m², de 65 mm de longitud.
Formación de techo Deck con fijación mecánica, "CHOVA", tipo convencional, pendiente del 1% al 15%, compuesta de los siguientes elementos: SOPORTE BASE: perfil nervado autoportante de plancha de acero galvanizado S 280 de 0,7 mm de espesor, acabado liso, con 3 viguetas de 50 mm de altura separados 260 mm, inercia 18 cm4 y masa superficial 5,5 kg/m²; AISLAMIENTO TÉRMICO: panel de lana de roca hidrofugada, de alta densidad, LAROC N 150/4 "CHOVA", de 40 mm de espesor, resistencia térmica 1,05 m²K/W, conductividad térmica 0,038 W/(mK); IMPERMEABILIZACIÓN: tipo monocapa, no adherida, formada por una lámina de betún modificado con elastómero SBS, POLITABER COMBI FM 50/G "CHOVA", LBM - 50/G - FM, de 5 kg/m², con armadura de fieltro de poliéster no tejido reforzado (para fijación mecánica) de 150 g/m², de superficie autoprotegida (protección mineral en la cara exterior, color pizarra gris y plástico antiadherente en la cara interior), fijada mecánicamente; FIJACIONES MECÁNICAS: lámina impermeabilizante fijada mecánicamente al soporte metálico mediante tornillo de acero EVDF ZBJ de 6 mm de diámetro y 65 mm de longitud, con tratamiento anticorrosión, tarugo y arandela de reparto de 40x40 mm, dispuestos en 3 puntos cada m². Incluso parte proporcional de formación de juntas de expansión en techo y resolución de puntos singulares.
Incluye: Replanteo de las planchas nervadas y de los puntos singulares. Corte, preparación y colocación de las planchas. Ejecución de juntas y perímetro. Fijación mecánica de las planchas. Resolución de puntos singulares. Revisión de la superficie base en la que se realiza la fijación del aislamiento de acuerdo con las exigencias de la técnica a emplear. Corte, ajuste y colocación del aislamiento. Colocación de la impermeabilización. Fijación mecánica de la impermeabilización.
Criterio de medición de proyecto: Superficie medida en proyección horizontal, según documentación gráfica de Proyecto, desde las caras interiores de los antepechos o parapetos perimetrales que la limitan.
Criterio de medición de obra: Se medirá, en proyección horizontal, la superficie realmente ejecutada según especificaciones de Proyecto, desde las caras interiores de los antepechos o parapetos perimetrales que la limitan.

| Código | Ud | Descripción | Rendimiento | Precio | Importe |
|---|---|---|---|---|---|
| mt13ccg200ac | m² | Perfil nervado autoportante de plancha de acero galvanizado S 280 de 0,7 mm de espesor, acabado liso, con 3 viguetas de 50 mm de altura separados 260 mm, inercia 18 cm4 y masa superficial 5,5 kg/m². (material) | 1.100 | 7.69 | 8.46 |
| mt16lrc020a | m² | Panel de lana de roca hidrofugada, de alta densidad, LAROC N 150/4 "CHOVA", de 40 mm de espesor, resistencia térmica 1,05 m²K/W, conductividad térmica 0,038 W/(mK). (material) | 1.050 | 16.53 | 17.36 |
| mt14lgc020i | m² | Lámina de betún modificado con elastómero SBS, POLITABER COMBI FM 50/G "CHOVA", LBM - 50/G - FM, de 5 kg/m², con armadura de fieltro de poliéster no tejido reforzado (para fijación mecánica) de 150 g/m², de superficie autoprotegida (protección mineral en la cara exterior, color pizarra gris y plástico antiadherente en la cara interior). (material) | 1.100 | 18.65 | 20.52 |
| mt16aab010 | Ud | Fijación mecánica de los paneles aislantes a la plancha metálica (techos deck). (material) | 3.000 | 0.20 | 0.60 |
| mt14lga100a | Ud | Tornillo de acero EVDF ZBJ de 6 mm de diámetro y 65 mm de longitud, con tratamiento anticorrosión, tarugo y arandela de reparto de 40x40 mm. (material) | 3.000 | 0.21 | 0.63 |
| mt14lbc100a | m | Banda de refuerzo de betún modificado con elastómero SBS POLITABER Banda 33 "CHOVA", LBM - 30 - FP, de 33 cm de ancho, masa nominal 3 kg/m², con armadura de fibra de polipropileno de 160 g/m², acabada con film plástico en ambas caras. (material) | 0.570 | 4.68 | 2.67 |
| mt15pac040 | m | Perfil de plancha de acero galvanizado "CHOVA". (material) | 0.150 | 1.61 | 0.24 |
| op00ciz010 |  | Cizalla. | 1.000 | 0.00 | 0.00 |
| op00roe010 |  | Roedora. | 1.000 | 0.00 | 0.00 |
| op00sop010 |  | Soplete para soldadura de láminas asfálticas. | 1.000 | 0.00 | 0.00 |
| mo047 | h | Operario en fachadas y techos de paneles metálicos. (mano de obra) | 0.178 | 4.53 | 0.81 |
| mo090 | h | Oficial en fachadas y techos de paneles metálicos. (mano de obra) | 0.178 | 3.58 | 0.64 |
| mo050 | h | Operario en aislamiento. (mano de obra) | 0.059 | 4.53 | 0.27 |
| mo093 | h | Oficial en aislamientos. (mano de obra) | 0.059 | 3.58 | 0.21 |
| mo028 | h | Operario aplicador de láminas impermeabilizantes. (mano de obra) | 0.143 | 4.38 | 0.63 |
| mo062 | h | Oficial aplicador de láminas impermeabilizantes. (mano de obra) | 0.143 | 3.58 | 0.51 |
| % | % | Costes directos complementarios | 2 % | 53.55 | 1.07 |
|  |  | Costes directos |  |  | 54.62 |
