# Alero decorativo en techo

- Propiedad del archivo: CYPE INGENIEROS, S.A.
- Formato: FIEBDC-3/2002
- Ámbito geográfico: Perú
- Divisa: PEN
- Costes indirectos: 3.00 %
- Gastos generales: 13.00 %
- Beneficio industrial: 6.00 %
- IVA: 18.00 %

## Q Techos

### QR Remates

#### QRA Aleros

**QRA010** m Alero decorativo en techo, formado por ladrillo aplantillado especial para alero, en forma de pecho de paloma, recibido con mortero de cemento, confeccionado en obra, con aditivo hidrófugo, dosificación 1:3.
Alero decorativo en techo, formado por ladrillo aplantillado especial para alero, en forma de pecho de paloma, recibido con mortero de cemento, confeccionado en obra, con aditivo hidrófugo, dosificación 1:3.
Incluye: Replanteo y trazado en la losa de los elementos componentes del alero. Colocación de los ladrillos cerámicos.
Criterio de medición de proyecto: Longitud del borde del faldón, medida por su cara exterior, según documentación gráfica de Proyecto.
Criterio de medición de obra: Se medirá, por su mayor desarrollo lineal, la longitud realmente ejecutada según especificaciones de Proyecto.
Criterio de valoración económica: El precio no incluye el emboquillado de las tejas del alero.

| Código | Ud | Descripción | Rendimiento | Precio | Importe |
|---|---|---|---|---|---|
| mt05mpa011a | Ud | Ladrillo cerámico cara vista macizo prensado, pecho de paloma, rojo, 24x12x5 cm. (material) | 18.000 | 2.01 | 36.18 |
| mt08aaa010a | m³ | Agua. (material) | 0.006 | 4.32 | 0.03 |
| mt01arg005a | t | Arena de cantera, para mortero preparado en obra. (material) | 0.033 | 58.29 | 1.92 |
| mt08cem000b | kg | Cemento gris en sacos. (material) | 5.000 | 0.43 | 2.15 |
| mq06hor010 | h | Mezcladora de concreto. (maquinaria) | 0.019 | 4.64 | 0.09 |
| op00amo010 |  | Amoladora o radial. | 1.000 | 0.00 | 0.00 |
| mo020 | h | Operario de construcción. (mano de obra) | 0.742 | 21.66 | 16.07 |
| mo077 | h | Oficial de construcción. (mano de obra) | 0.940 | 15.00 | 14.10 |
| % | % | Herramientas | 2 % | 70.54 | 1.41 |
|  |  | Costes directos |  |  | 71.95 |
