# Forrado de ductos de instalaciones en techo inclinada, mediante albañilería de ladrillo cerámico hueco para revestir, de 0,25 m² de sección y 1 m de altura

- Propiedad del archivo: CYPE INGENIEROS, S.A.
- Formato: FIEBDC-3/2002
- Ámbito geográfico: Perú
- Divisa: PEN
- Costes indirectos: 3.00 %
- Gastos generales: 13.00 %
- Beneficio industrial: 6.00 %
- IVA: 18.00 %

## Q Techos

### QR Remates

#### QRF Forrados

**QRF020** Ud Forrado de ductos de instalaciones en techo inclinada, mediante albañilería de ladrillo cerámico hueco para revestir, de 0,25 m² de sección y 1 m de altura.
Formación de albañilería de ladrillo cerámico hueco para revestir, de 0,25 m² de sección y 1 m de altura, recibida y enfoscada exteriormente con mortero de cemento, confeccionado en obra, dosificación 1:6, para forrado de ductos de instalaciones situados en techo inclinada. Incluso parte proporcional de mermas y roturas, enjarjes y ejecución de encuentros y puntos singulares.
Incluye: Replanteo y trazado en la losa de los tabiques a realizar. Colocación y aplomado de miras de referencia. Colocación de los ladrillos, previamente humedecidos, por hiladas enteras. Repaso de juntas y limpieza. Enfoscado de la superficie.
Criterio de medición de proyecto: Número de unidades previstas, según documentación gráfica de Proyecto.
Criterio de medición de obra: Se medirá el número de unidades realmente ejecutadas según especificaciones de Proyecto.

| Código | Ud | Descripción | Rendimiento | Precio | Importe |
|---|---|---|---|---|---|
| mt04lvc010d | Ud | Ladrillo cerámico hueco triple, para revestir, 24x11,5x11,5 cm, densidad 780 kg/m³. (material) | 70.000 | 0.51 | 35.70 |
| mt08aaa010a | m³ | Agua. (material) | 0.020 | 4.32 | 0.09 |
| mt01arg005a | t | Arena de cantera, para mortero preparado en obra. (material) | 0.112 | 58.18 | 6.52 |
| mt08cem000b | kg | Cemento gris en sacos. (material) | 17.200 | 0.43 | 7.40 |
| mq06hor010 | h | Mezcladora de concreto. (maquinaria) | 0.048 | 4.63 | 0.22 |
| op00amo010 |  | Amoladora o radial. | 1.000 | 0.00 | 0.00 |
| mo020 | h | Operario de construcción. (mano de obra) | 1.574 | 21.28 | 33.49 |
| mo077 | h | Oficial de construcción. (mano de obra) | 1.474 | 14.69 | 21.65 |
| % | % | Herramientas | 2 % | 105.07 | 2.10 |
|  |  | Costes directos |  |  | 107.17 |
