# Techumbre inclinada de panel sándwich lacado+aislante+galvanizado, de 30 mm de espesor, con una pendiente mayor del 10%

- Propiedad del archivo: CYPE INGENIEROS, S.A.
- Formato: FIEBDC-3/2002
- Ámbito geográfico: Perú
- Costes indirectos: 3.00 %
- Gastos generales: 13.00 %
- Beneficio industrial: 6.00 %
- IVA: 16.00 %

## Q Techumbres

### QT Inclinadas

#### QTA Chapas de acero

**QTA010** m² Techumbre inclinada de panel sándwich lacado+aislante+galvanizado, de 30 mm de espesor, con una pendiente mayor del 10%.
Suministro y montaje de cobertura de faldones de techumbres inclinadas, con una pendiente mayor del 10%, mediante panel sándwich lacado+aislante+galvanizado, de 30 mm de espesor, conformado con doble chapa de acero y perfil nervado, lacado al exterior y galvanizado al interior, con relleno intermedio de espuma de poliuretano de 40 kg/m³ de densidad, fijado mecánicamente a cualquier tipo de correa estructural (no incluida en este precio). Incluso parte proporcional de cortes, solapes, tornillos y elementos de fijación, accesorios, juntas, remates perimetrales y otras piezas de remate para la resolución de puntos singulares.
Incluye: Todas. Replanteo de los paneles por faldón. Corte, preparación y colocación de los paneles. Ejecución de juntas y perímetro. Fijación mecánica de los paneles. Resolución de puntos singulares con piezas de remate.
Criterio de medición de proyecto: Superficie medida en verdadera magnitud, según documentación gráfica de Proyecto.
Criterio de medición de obra: Se medirá, en verdadera magnitud, la superficie realmente ejecutada según especificaciones de Proyecto.

| Código | Ud | Descripción | Rendimiento | Precio | Importe |
|---|---|---|---|---|---|
| mt13dcg010a | m² | Panel sándwich (lacado+aislante+galvanizado), espesor total 30 mm. (material) | 1.100 | 25.78 | 28.36 |
| mt13ccg020h | m² | Remate lateral de acero galvanizado, espesor 0,8 mm, desarrollo 250 mm. (material) | 0.300 | 3.76 | 1.13 |
| mt13ccg020k | m² | Remate lateral de acero galvanizado, espesor 0,8 mm, desarrollo 500 mm. (material) | 0.200 | 5.18 | 1.04 |
| mt13ccg020l | m² | Remate lateral de acero galvanizado, espesor 0,8 mm, desarrollo 750 mm. (material) | 0.150 | 7.06 | 1.06 |
| mt13ccg030d | Ud | Tornillo autorroscante de 6,5x70 mm de acero inoxidable, con arandela. (material) | 3.000 | 0.50 | 1.50 |
| op00ciz010 |  | Cizalla. | 1.000 | 0.00 | 0.00 |
| op00roe010 |  | Roedora. | 1.000 | 0.00 | 0.00 |
| mo046 | h | Operario en fachadas y techos de paneles metálicos. (mano de obra) | 0.238 | 4.22 | 1.00 |
| mo089 | h | Oficial en fachadas y techos de paneles metálicos. (mano de obra) | 0.238 | 3.46 | 0.82 |
| % | % | Costes directos complementarios | 2 % | 34.91 | 0.70 |
|  |  | Costes directos |  |  | 35.61 |
