# Techo inclinado de tejas asfálticas 10 ondas de perfil ondulado y color negro, fijadas mecánicamente, con una pendiente mayor del 10%

- Propiedad del archivo: CYPE INGENIEROS, S.A.
- Formato: FIEBDC-3/2002
- Ámbito geográfico: Perú
- Divisa: PEN
- Costes indirectos: 3.00 %
- Gastos generales: 13.00 %
- Beneficio industrial: 6.00 %
- IVA: 18.00 %

## Q Techos

### QT Inclinados

#### QTF Planchas de techo

**QTF030** m² Techo inclinado de tejas asfálticas 10 ondas de perfil ondulado y color negro, fijadas mecánicamente, con una pendiente mayor del 10%.
Suministro y montaje de cobertura de faldones de techos inclinados, con una pendiente mayor del 10%, con tejas asfálticas 10 ondas de perfil ondulado y color negro, a base de fibras minerales y vegetales saturadas con una emulsión bituminosa a altas temperaturas, fijadas mecánicamente a cualquier tipo de correa estructural (no incluida en este precio). Incluso parte proporcional de empalmes, elementos de fijación, accesorios, juntas, remates perimetrales y otras piezas de remate para la resolución de puntos singulares.
Incluye: Replanteo de las placas por faldón. Corte, preparación y colocación de las placas. Ejecución de juntas y perímetro. Fijación mecánica de las placas. Resolución de puntos singulares con piezas de remate.
Criterio de medición de proyecto: Superficie medida en verdadera magnitud, según documentación gráfica de Proyecto.
Criterio de medición de obra: Se medirá, en verdadera magnitud, la superficie realmente ejecutada según especificaciones de Proyecto.

| Código | Ud | Descripción | Rendimiento | Precio | Importe |
|---|---|---|---|---|---|
| mt13lpo010g | m² | Teja asfáltica 10 ondas de perfil ondulado y color negro, a base de fibras minerales y vegetales saturadas con una emulsión bituminosa a altas temperaturas. (material) | 1.200 | 29.32 | 35.18 |
| mt13lpo040a | m | Pieza de cumbrera, color negro, para techos de placas. (material) | 0.100 | 21.65 | 2.17 |
| mt13lpo020a | m | Pieza de remate perimetral para techos de placas. (material) | 0.100 | 17.77 | 1.78 |
| mt13lpo070a | Ud | Aireador de 86x47 cm, para techos de placas. (material) | 0.020 | 279.92 | 5.60 |
| mt13blw120 | Ud | Tornillo autotaladrante para fijación de placas. (material) | 2.000 | 1.56 | 3.12 |
| op00ciz010 |  | Cizalla. | 1.000 | 0.00 | 0.00 |
| op00roe010 |  | Roedora. | 1.000 | 0.00 | 0.00 |
| mo051 | h | Operario en fachadas y techos de paneles metálicos. (mano de obra) | 0.107 | 20.75 | 2.22 |
| mo098 | h | Oficial en fachadas y techos de paneles metálicos. (mano de obra) | 0.107 | 13.75 | 1.47 |
| % | % | Herramientas | 2 % | 51.54 | 1.03 |
|  |  | Costes directos |  |  | 52.57 |
