# Techo inclinada de planchas traslúcidas de poliéster, de perfil gran onda, con una pendiente mayor del 10%

- Propiedad del archivo: CYPE INGENIEROS, S.A.
- Formato: FIEBDC-3/2002
- Ámbito geográfico: Perú
- Costes indirectos: 3.00 %
- Gastos generales: 13.00 %
- Beneficio industrial: 6.00 %
- IVA: 16.00 %

## Q Techos

### QT Inclinadas

#### QTF Planchas de techo

**QTF030** m² Techo inclinada de planchas traslúcidas de poliéster, de perfil gran onda, con una pendiente mayor del 10%.
Incluye: Replanteo de las planchas por faldón. Corte, preparación y colocación de las planchas. Ejecución de juntas y perímetro. Fijación mecánica de las planchas. Resolución de puntos singulares con piezas de remate.

| Código | Ud | Descripción | Rendimiento | Precio | Importe |
|---|---|---|---|---|---|
| mt13lpo100e | m² | Plancha traslúcida de poliéster, de perfil gran onda, formada por resina termoplástica de policarbonato, de 1 mm de espesor, con una transmisión de luminosidad del 90%. (material) | 1.200 | 10.42 | 12.50 |
| mt13lpo040a | m | Cumbrera, color negro, para techos de planchas. (material) | 0.100 | 6.09 | 0.61 |
| mt13lpo020a | m | Remate perimetral para techos de planchas. (material) | 0.100 | 5.05 | 0.51 |
| mt13lpo070a | Ud | Aireador de 86x47 cm, para techos de planchas. (material) | 0.020 | 77.95 | 1.56 |
| op00ciz010 |  | Cizalla. | 1.000 | 0.00 | 0.00 |
| op00roe010 |  | Roedora. | 1.000 | 0.00 | 0.00 |
| mo046 | h | Operario en fachadas y techos de paneles metálicos. (mano de obra) | 0.107 | 4.22 | 0.45 |
| mo089 | h | Oficial en fachadas y techos de paneles metálicos. (mano de obra) | 0.107 | 3.46 | 0.37 |
| % | % | Costes directos complementarios | 2 % | 16.00 | 0.32 |
|  |  | Costes directos |  |  | 16.32 |
