# Contrazócalo flexible de PVC, de 80x20 mm, fijado con adhesivo

- Propiedad del archivo: CYPE INGENIEROS, S.A.
- Formato: FIEBDC-3/2002
- Ámbito geográfico: Perú
- Divisa: PEN
- Costes indirectos: 3.00 %
- Gastos generales: 13.00 %
- Beneficio industrial: 6.00 %
- IVA: 18.00 %

## R Revestimientos

### RS Pisos

#### RSS Flexibles

**RSS100** m Contrazócalo flexible de PVC, de 80x20 mm, fijado con adhesivo.
Contrazócalo flexible de PVC, de 80x20 mm, color. Incluso limpieza y preparación de la superficie soporte, replanteo y fijación del contrazócalo con adhesivo.
Incluye: Limpieza y preparación de la superficie soporte. Replanteo. Corte, colocación y fijación del contrazócalo.
Criterio de medición de proyecto: Longitud medida según documentación gráfica de Proyecto, sin incluir huecos de puertas. No se ha incrementado el metrado por roturas y recortes, ya que en la descomposición se ha considerado un 5% más de piezas.
Criterio de medición de obra: Se medirá la longitud realmente ejecutada según especificaciones de Proyecto.

| Código | Ud | Descripción | Rendimiento | Precio | Importe |
|---|---|---|---|---|---|
| mt18dww020a | l | Adhesivo de cloropreno, de base solvente monocomponente. (material) | 0.080 | 18.82 | 1.51 |
| mt18rpv010d | m | Contrazócalo flexible de PVC, de 80x20 mm, color, suministrado en rollos de 50 m de longitud. (material) | 1.050 | 18.01 | 18.91 |
| op00pis010 |  | Pistola de aire caliente para soldadura de materiales termoplásticos. | 1.000 | 0.00 | 0.00 |
| mo026 | h | Operario en revestimientos flexibles. (mano de obra) | 0.093 | 21.66 | 2.01 |
| % | % | Herramientas | 2 % | 22.43 | 0.45 |
|  |  | Costes directos |  |  | 22.88 |
