# Cielo raso modular, situado a una altura mayor o igual a 4 m, decorativo formado por planchas lisas de yeso laminado, acabado con vinilo blanco, de 1200x600x9,5 mm, con perfilería vista

- Propiedad del archivo: CYPE INGENIEROS, S.A.
- Formato: FIEBDC-3/2002
- Ámbito geográfico: Perú
- Costes indirectos: 3.00 %
- Gastos generales: 13.00 %
- Beneficio industrial: 6.00 %
- IVA: 18.00 %

## R Revestimientos

### RT Cielos rasos

#### RTD Modulares, de planchas de yeso laminado

**RTD020** m² Cielo raso modular, situado a una altura mayor o igual a 4 m, decorativo formado por planchas lisas de yeso laminado, acabado con vinilo blanco, de 1200x600x9,5 mm, con perfilería vista.
Suministro y montaje de cielo raso modular, situado a una altura mayor o igual a 4 m, decorativo constituido por planchas de yeso laminado planchas lisas de yeso laminado, acabado con vinilo blanco, de 1200x600x9,5 mm, suspendidas de la losa mediante perfilería vista, comprendiendo perfiles primarios, secundarios y angulares de remate fijados al techo mediante varillas y cuelgues. Incluso parte proporcional de accesorios de fijación, completamente instalado.
Incluye: Replanteo de los ejes de la trama modular. Nivelación y colocación de los perfiles angulares. Replanteo de los perfiles primarios de la trama. Señalización de los puntos de anclaje a la losa. Nivelación y suspensión de los perfiles primarios y secundarios de la trama. Colocación de las planchas.
Criterio de medición de proyecto: Superficie medida entre paramentos, según documentación gráfica de Proyecto, sin descontar huecos para instalaciones.
Criterio de medición de obra: Se medirá la superficie realmente ejecutada según especificaciones de Proyecto, sin descontar huecos para instalaciones.

| Código | Ud | Descripción | Rendimiento | Precio | Importe |
|---|---|---|---|---|---|
| mt12psg220 | Ud | Fijación compuesta por tarugo y tornillo 5x27. (material) | 0.840 | 0.06 | 0.05 |
| mt12psg190 | Ud | Varilla de cuelgue. (material) | 0.840 | 0.96 | 0.81 |
| mt12psg210a | Ud | Cuelgue para cielos rasos suspendidos. (material) | 0.840 | 0.79 | 0.66 |
| mt12psg210b | Ud | Seguro para la fijación del cuelgue, en cielos rasos suspendidos. (material) | 0.840 | 0.13 | 0.11 |
| mt12psg210c | Ud | Conexión superior para fijar la varilla al cuelgue, en cielos rasos suspendidos. (material) | 0.840 | 0.96 | 0.81 |
| mt12psg200a | m | Perfil primario 24x38x3700 mm, de acero galvanizado. (material) | 0.840 | 0.89 | 0.75 |
| mt12psg200b | m | Perfil secundario 24x32x600 mm, de acero galvanizado. (material) | 0.840 | 0.89 | 0.75 |
| mt12psg200c | m | Perfil secundario 24x32x1200 mm, de acero galvanizado. (material) | 1.670 | 0.89 | 1.49 |
| mt12psg200d | m | Perfil angular 25x25x3000 mm, de acero galvanizado. (material) | 0.400 | 0.74 | 0.30 |
| mt12psg020i | m² | Plancha lisa de yeso laminado, acabado con vinilo blanco, de 1200x600x9,5 mm, para techos modulares. (material) | 1.050 | 6.90 | 7.25 |
| op00fre010 |  | Fresadora. | 1.000 | 0.00 | 0.00 |
| op00ato010 |  | Atornillador. | 1.000 | 0.00 | 0.00 |
| mo015 | h | Operario de montaje de cielos rasos. (mano de obra) | 0.301 | 4.33 | 1.30 |
| mo082 | h | Oficial de montaje de cielos rasos. (mano de obra) | 0.301 | 2.87 | 0.86 |
| % | % | Costes directos complementarios | 2 % | 15.14 | 0.30 |
|  |  | Costes directos |  |  | 15.44 |
