# Cielo raso modular, situado a una altura mayor o igual a 4 m, acústico formado por planchas perforadas de yeso laminado, con borde para perfilería oculta, de 600x600x12,5 mm, con perfilería oculta

- Propiedad del archivo: CYPE INGENIEROS, S.A.
- Formato: FIEBDC-3/2002
- Ámbito geográfico: Perú
- Costes indirectos: 3.00 %
- Gastos generales: 13.00 %
- Beneficio industrial: 6.00 %
- IVA: 18.00 %

## R Revestimientos

### RT Cielos rasos

#### RTD Modulares, de planchas de yeso laminado

**RTD020** m² Cielo raso modular, situado a una altura mayor o igual a 4 m, acústico formado por planchas perforadas de yeso laminado, con borde para perfilería oculta, de 600x600x12,5 mm, con perfilería oculta.
Suministro y montaje de cielo raso modular, situado a una altura mayor o igual a 4 m, acústico constituido por planchas de yeso laminado planchas perforadas de yeso laminado, con borde para perfilería oculta, de 600x600x12,5 mm, suspendidas de la losa mediante perfilería oculta, comprendiendo perfiles primarios, secundarios y angulares de remate fijados al techo mediante varillas y cuelgues. Incluso parte proporcional de accesorios de fijación, completamente instalado.
Incluye: Replanteo de los ejes de la trama modular. Nivelación y colocación de los perfiles angulares. Replanteo de los perfiles primarios de la trama. Señalización de los puntos de anclaje a la losa. Nivelación y suspensión de los perfiles primarios y secundarios de la trama. Colocación de las planchas.
Criterio de medición de proyecto: Superficie medida entre paramentos, según documentación gráfica de Proyecto, sin descontar huecos para instalaciones.
Criterio de medición de obra: Se medirá la superficie realmente ejecutada según especificaciones de Proyecto, sin descontar huecos para instalaciones.

| Código | Ud | Descripción | Rendimiento | Precio | Importe |
|---|---|---|---|---|---|
| mt12psg220 | Ud | Fijación compuesta por tarugo y tornillo 5x27. (material) | 1.670 | 0.06 | 0.10 |
| mt12psg190 | Ud | Varilla de cuelgue. (material) | 1.670 | 0.96 | 1.60 |
| mt12psg210a | Ud | Cuelgue para cielos rasos suspendidos. (material) | 1.670 | 0.79 | 1.32 |
| mt12psg210b | Ud | Seguro para la fijación del cuelgue, en cielos rasos suspendidos. (material) | 1.670 | 0.13 | 0.22 |
| mt12psg210c | Ud | Conexión superior para fijar la varilla al cuelgue, en cielos rasos suspendidos. (material) | 1.670 | 0.96 | 1.60 |
| mt12psg200a | m | Perfil primario 24x38x3700 mm, de acero galvanizado. (material) | 1.670 | 0.89 | 1.49 |
| mt12psg200b | m | Perfil secundario 24x32x600 mm, de acero galvanizado. (material) | 0.840 | 0.89 | 0.75 |
| mt12psg200c | m | Perfil secundario 24x32x1200 mm, de acero galvanizado. (material) | 1.670 | 0.89 | 1.49 |
| mt12psg200d | m | Perfil angular 25x25x3000 mm, de acero galvanizado. (material) | 0.400 | 0.74 | 0.30 |
| mt12psg025d | m² | Plancha perforada de yeso laminado, con borde para perfilería oculta, de 600x600x12,5 mm, para techos modulares. (material) | 1.050 | 31.17 | 32.73 |
| op00fre010 |  | Fresadora. | 1.000 | 0.00 | 0.00 |
| op00ato010 |  | Atornillador. | 1.000 | 0.00 | 0.00 |
| mo015 | h | Operario de montaje de cielos rasos. (mano de obra) | 0.340 | 4.33 | 1.47 |
| mo082 | h | Oficial de montaje de cielos rasos. (mano de obra) | 0.340 | 2.87 | 0.98 |
| % | % | Costes directos complementarios | 2 % | 44.05 | 0.88 |
|  |  | Costes directos |  |  | 44.93 |
