# Cielo raso modular

- Propiedad del archivo: CYPE INGENIEROS, S.A.
- Formato: FIEBDC-3/2002
- Ámbito geográfico: Perú
- Costes indirectos: 3.00 %
- Gastos generales: 13.00 %
- Beneficio industrial: 6.00 %
- IVA: 18.00 %

## R Revestimientos

### RT Cielos rasos

#### RTD Modulares, de planchas de yeso laminado

**RTD021** m² Cielo raso modular, situado a una altura mayor o igual a 4 m, decorativo D148 "KNAUF", formado por planchas de yeso laminado lisas Danoline acabado Corridor R Borde D de 9,5x400x1800 mm, con perfilería oculta.
Suministro y montaje de cielo raso modular, situado a una altura mayor o igual a 4 m, decorativo D148 "KNAUF", constituido por planchas de yeso laminado lisas Danoline acabado Corridor R Borde D de 9,5x400x1800 mm, suspendidas de la losa mediante perfilería oculta, comprendiendo perfiles Flex y angulares de remate fijados al techo mediante varillas y cuelgues. Incluso parte proporcional de accesorios de fijación, completamente instalado.
Incluye: Replanteo de los ejes de la trama modular. Nivelación y colocación de los perfiles angulares. Replanteo de los perfiles de la trama. Señalización de los puntos de anclaje a la losa. Nivelación y suspensión de los perfiles de la trama. Colocación de las planchas.
Criterio de medición de proyecto: Superficie medida entre paramentos, según documentación gráfica de Proyecto, sin descontar huecos para instalaciones.
Criterio de medición de obra: Se medirá la superficie realmente ejecutada según especificaciones de Proyecto, sin descontar huecos para instalaciones.

| Código | Ud | Descripción | Rendimiento | Precio | Importe |
|---|---|---|---|---|---|
| mt12ppk030c | m² | Plancha de yeso laminado lisa Danoline acabado Corridor, R Borde D "KNAUF" de 9,5x400x1800 mm, para techos modulares, incluso perfil Flex. (material) | 1.050 | 92.45 | 97.07 |
| mt12pfk050d | m | Perfil angular Danoline 20x40x3050 mm "KNAUF", para acabado Corridor, de acero galvanizado. (material) | 0.400 | 2.84 | 1.14 |
| op00fre010 |  | Fresadora. | 1.000 | 0.00 | 0.00 |
| op00ato010 |  | Atornillador. | 1.000 | 0.00 | 0.00 |
| mo015 | h | Operario de montaje de cielos rasos. (mano de obra) | 0.340 | 4.33 | 1.47 |
| mo082 | h | Oficial de montaje de cielos rasos. (mano de obra) | 0.340 | 2.87 | 0.98 |
| % | % | Costes directos complementarios | 2 % | 100.66 | 2.01 |
|  |  | Costes directos |  |  | 102.67 |
