# Cielo raso modular

- Propiedad del archivo: CYPE INGENIEROS, S.A.
- Formato: FIEBDC-3/2002
- Ámbito geográfico: Perú
- Costes indirectos: 3.00 %
- Gastos generales: 13.00 %
- Beneficio industrial: 6.00 %
- IVA: 18.00 %

## R Revestimientos

### RT Cielos rasos

#### RTL Metálicos

**RTL016** m² Cielo raso modular, situado a una altura menor de 4 m, Ras "KNAUF", formado por bandejas de acero galvanizado prelacado acabado microperforado, color blanco, de 0,5 mm de espesor, con canto A Enrasado, con perfilería vista.
Suministro y montaje de cielo raso modular, situado a una altura menor de 4 m, Ras "KNAUF", constituido por bandejas de acero galvanizado prelacado acabado microperforado, color blanco, de 0,5 mm de espesor, con canto A Enrasado, suspendidas de la losa mediante perfilería vista, comprendiendo perfiles primarios, secundarios y angulares de remate fijados al techo mediante varillas y cuelgues. Incluso parte proporcional de accesorios de fijación, completamente instalado.
Incluye: Replanteo de los ejes de la trama modular. Nivelación y colocación de los perfiles angulares. Replanteo de los perfiles primarios de la trama. Señalización de los puntos de anclaje a la losa. Nivelación y suspensión de los perfiles primarios y secundarios de la trama. Colocación de las bandejas.
Criterio de medición de proyecto: Superficie medida entre paramentos, según documentación gráfica de Proyecto, sin descontar huecos para instalaciones.
Criterio de medición de obra: Se medirá la superficie realmente ejecutada según especificaciones de Proyecto, sin descontar huecos para instalaciones.

| Código | Ud | Descripción | Rendimiento | Precio | Importe |
|---|---|---|---|---|---|
| mt12pbk010aja | m² | Bandeja de acero galvanizado prelacado "KNAUF" acabado microperforado, color blanco, de 0,5 mm de espesor, con canto A Enrasado, para techos modulares. (material) | 1.030 | 21.89 | 22.55 |
| mt12pfk060e | m | Perfil primario EASY T - 24/38/3700 mm "KNAUF", color blanco, de acero galvanizado. (material) | 0.882 | 0.92 | 0.81 |
| mt12pfk060m | m | Perfil secundario EASY T - 24/32/600 mm "KNAUF", color blanco, de acero galvanizado. (material) | 0.882 | 0.92 | 0.81 |
| mt12pfk060o | m | Perfil secundario EASY T - 24/32/1200 mm "KNAUF", color blanco, de acero galvanizado. (material) | 1.753 | 0.92 | 1.61 |
| mt12pfk050b | m | Perfil angular EASY L - 25/25/3050 mm "KNAUF", color blanco, de acero galvanizado. (material) | 0.700 | 0.76 | 0.53 |
| mt12pek050a | Ud | Cuelgue Nonius "KNAUF", para cielos rasos suspendidos. (material) | 0.840 | 0.83 | 0.70 |
| mt12pek050b | Ud | Seguro Nonius "KNAUF", para cielos rasos suspendidos. (material) | 0.840 | 0.14 | 0.12 |
| mt12pek050c | Ud | Parte superior Nonius "KNAUF", 530/630, para cielos rasos suspendidos. (material) | 0.840 | 1.02 | 0.86 |
| mt12pek030 | Ud | Varilla de cuelgue "KNAUF" de 100 cm. (material) | 0.840 | 0.44 | 0.37 |
| mt12psg220 | Ud | Fijación compuesta por tarugo y tornillo 5x27. (material) | 0.840 | 0.06 | 0.05 |
| op00ato010 |  | Atornillador. | 1.000 | 0.00 | 0.00 |
| mo015 | h | Operario de montaje de cielos rasos. (mano de obra) | 0.313 | 4.33 | 1.36 |
| mo082 | h | Oficial de montaje de cielos rasos. (mano de obra) | 0.313 | 2.87 | 0.90 |
| % | % | Costes directos complementarios | 2 % | 30.67 | 0.61 |
|  |  | Costes directos |  |  | 31.28 |
