# Cielo raso modular de persianas metálicas

- Propiedad del archivo: CYPE INGENIEROS, S.A.
- Formato: FIEBDC-3/2002
- Ámbito geográfico: Perú
- Divisa: PEN
- Costes indirectos: 3.00 %
- Gastos generales: 13.00 %
- Beneficio industrial: 6.00 %
- IVA: 18.00 %

## R Revestimientos

### RT Cielos rasos en interiores

#### RTL Modulares, metálicos

**RTL025** m² Cielo raso modular de persianas metálicas.
Cielo raso modular suspendido, situado a una altura menor de 4 m, constituido por: ESTRUCTURA: entramado metálico oculto fijado a la losa o elemento soporte con varillas; LAMAS METÁLICAS: persianas horizontales de superficie lisa, de aluminio lacado, y de 85 mm de anchura, separadas 15 mm, con perfiles intermedios para la unión de las persianas entre sí. Incluso perfiles angulares, fijaciones para el anclaje de los perfiles y accesorios de montaje.
Incluye: Replanteo de los ejes de la trama modular. Nivelación y fijación de los perfiles perimetrales. Señalización de los puntos de anclaje a la losa o elemento soporte. Nivelación y suspensión de los perfiles primarios y secundarios de la trama. Corte y encaje de las persianas. Resolución de encuentros y puntos singulares. Formación de huecos para recepción de posibles elementos de anclaje y/o instalaciones.
Criterio de medición de proyecto: Superficie medida entre paramentos, según documentación gráfica de Proyecto, sin descontar huecos para instalaciones.
Criterio de medición de obra: Se medirá la superficie realmente ejecutada según especificaciones de Proyecto, sin descontar huecos para instalaciones.

| Código | Ud | Descripción | Rendimiento | Precio | Importe |
|---|---|---|---|---|---|
| mt12fla100cg | m | Persiana horizontal de superficie lisa, de aluminio prelacado, de 85 mm de anchura y 0,45 mm de espesor, con 15 mm de separación, sin aislamiento acústico, color blanco, para cielos rasos modulares con entramado oculto. (material) | 10.200 | 6.99 | 71.30 |
| mt12fpg010bgj | m | Perfil 28/41/4000 mm, de 0,6 mm de espesor, color blanco, de plancha de acero galvanizado, acabado troquelado, para la colocación de persianas horizontales cada 100 mm, en cielos rasos modulares. (material) | 1.000 | 6.42 | 6.42 |
| mt12fpg020b | m | Perfil 20/15/4000 mm, de 0,5 mm de espesor, color blanco, de plancha de acero galvanizado, para colocar entre persianas con 15 mm de separación. (material) | 10.000 | 3.61 | 36.10 |
| mt12fpg030aa | m | Perfil en U 20/15/3000 mm, color blanco, de aluminio lacado. (material) | 1.000 | 3.07 | 3.07 |
| mt12fpg050c | Ud | Clip de plástico, para la fijación entre persianas o bandejas metálicas y los perfiles de remate perimetral, en cielos rasos modulares. (material) | 4.000 | 0.22 | 0.88 |
| mt12psg190 | Ud | Varilla de cuelgue. (material) | 1.250 | 1.38 | 1.73 |
| mt12psg220 | Ud | Fijación compuesta por tarugo y tornillo 5x27. (material) | 1.250 | 0.24 | 0.30 |
| op00ato010 |  | Atornillador. | 1.000 | 0.00 | 0.00 |
| mo015 | h | Operario de montaje de cielos rasos. (mano de obra) | 0.296 | 32.15 | 9.52 |
| mo082 | h | Oficial de montaje de cielos rasos. (mano de obra) | 0.296 | 21.72 | 6.43 |
| % | % | Herramientas | 2 % | 135.75 | 2.72 |
|  |  | Costes directos |  |  | 138.47 |
