# Cielo raso modular

- Propiedad del archivo: CYPE INGENIEROS, S.A.
- Formato: FIEBDC-3/2002
- Ámbito geográfico: Perú
- Costes indirectos: 3.00 %
- Gastos generales: 13.00 %
- Beneficio industrial: 6.00 %
- IVA: 18.00 %

## R Revestimientos

### RT Cielos rasos

#### RTL Metálicos

**RTL040** m² Cielo raso modular, situado a una altura mayor o igual a 4 m, de bandejas de rejilla metálica con cuadrícula de 50x50 mm, autoportantes, de acero galvanizado, modelo Steel Grid, color a elegir de la carta RAL "BUTECH" "PORCELANOSA GRUPO", de 600x600 mm y 0,6 mm de espesor.
Formación de cielo raso modular, situado a una altura mayor o igual a 4 m, de bandejas de rejilla metálica con cuadrícula de 50x50 mm, autoportantes, de acero galvanizado, modelo Steel Grid, color a elegir de la carta RAL "BUTECH" "PORCELANOSA GRUPO", de 600x600 mm 0,6 mm de espesor, Euroclase A-s2,d0 de reacción al fuego, con perfilería vista de 15 mm de anchura de perfil, acabado prelacado en color acero y varillas de sujeción. Completamente instalado.
Incluye: Replanteo de los ejes principales de suspensión. Fijación en la losa y aplomado de los elementos de sujeción. Alineación y nivelación de los perfiles de remate lateral en todo el contorno. Disposición de las rejillas. Formación de huecos para recepción de posibles elementos de anclaje y/o instalaciones.
Criterio de medición de proyecto: Superficie medida entre paramentos, según documentación gráfica de Proyecto, sin descontar huecos para instalaciones.
Criterio de medición de obra: Se medirá la superficie realmente ejecutada según especificaciones de Proyecto, sin descontar huecos para instalaciones.

| Código | Ud | Descripción | Rendimiento | Precio | Importe |
|---|---|---|---|---|---|
| mt12pmb015b | m² | Cielo raso modular formado por bandejas de rejilla metálica con cuadrícula de 50x50 mm, autoportantes, de acero galvanizado, modelo Steel Grid, color a elegir de la carta RAL, "BUTECH" "PORCELANOSA GRUPO", de 600x600 mm y 0,6 mm de espesor, y Euroclase A-s2,d0 de reacción al fuego; incluso parte proporcional de sistema de perfilería vista de 15 mm de ancho de perfil, acabado prelacado en color negro y varillas de sujeción. (material) | 1.030 | 82.73 | 85.21 |
| op00ato010 |  | Atornillador. | 1.000 | 0.00 | 0.00 |
| mo015 | h | Operario de montaje de cielos rasos. (mano de obra) | 0.313 | 4.33 | 1.36 |
| mo082 | h | Oficial de montaje de cielos rasos. (mano de obra) | 0.313 | 2.87 | 0.90 |
| % | % | Costes directos complementarios | 2 % | 87.47 | 1.75 |
|  |  | Costes directos |  |  | 89.22 |
