# Aro de escayola, de 52,5 cm de diámetro, para moldura de 2x5,2x100 cm, para decoración de techo o pared

- Propiedad del archivo: CYPE INGENIEROS, S.A.
- Formato: FIEBDC-3/2002
- Ámbito geográfico: Perú
- Costes indirectos: 3.00 %
- Gastos generales: 13.00 %
- Beneficio industrial: 6.00 %
- IVA: 18.00 %

## R Revestimientos

### RT Cielos rasos

#### RTP Prefabricados de escayola

**RTP232** Ud Aro de escayola, de 52,5 cm de diámetro, para moldura de 2x5,2x100 cm, para decoración de techo o pared.
Suministro y colocación de aro de escayola, de 52,5 cm de diámetro, para moldura de 2x5,2x100 cm, para decoración de techo o pared, recibido con cola para escayola. Incluso parte proporcional de corte, accesorios de fijación y repaso de juntas.
Incluye: Replanteo de la pieza. Humectación de la base de fijación. Extendido de la cola. Colocación y rejuntado de la pieza.
Criterio de medición de proyecto: Número de unidades previstas, según documentación gráfica de Proyecto.
Criterio de medición de obra: Se medirá el número de unidades realmente colocadas según especificaciones de Proyecto.

| Código | Ud | Descripción | Rendimiento | Precio | Importe |
|---|---|---|---|---|---|
| mt12rea160bai | Ud | Aro de escayola, de 52,5 cm de diámetro, para moldura de 2x5,2x100 cm. (material) | 1.000 | 5.85 | 5.85 |
| mt09eyc030 | kg | Cola para escayola. (material) | 0.040 | 0.27 | 0.01 |
| mo035 | h | Operario escayolista. (mano de obra) | 0.178 | 4.19 | 0.75 |
| % | % | Costes directos complementarios | 2 % | 6.61 | 0.13 |
|  |  | Costes directos |  |  | 6.74 |
