# Ménsula de escayola, de 30x19,3x35,3 cm, para adosar a pared o a pilastra

- Propiedad del archivo: CYPE INGENIEROS, S.A.
- Formato: FIEBDC-3/2002
- Ámbito geográfico: Perú
- Costes indirectos: 3.00 %
- Gastos generales: 13.00 %
- Beneficio industrial: 6.00 %
- IVA: 18.00 %

## R Revestimientos

### RT Cielos rasos

#### RTP Prefabricados de escayola

**RTP300** Ud Ménsula de escayola, de 30x19,3x35,3 cm, para adosar a pared o a pilastra.
Suministro y colocación de ménsula de escayola, de 30x19,3x35,3 cm, para adosar a pared o a pilastra, recibida con cola para escayola. Incluso parte proporcional de corte, accesorios de fijación y repaso de juntas.
Incluye: Replanteo de la pieza. Humectación de la base de fijación. Extendido de la cola. Colocación y rejuntado de la pieza.
Criterio de medición de proyecto: Número de unidades previstas, según documentación gráfica de Proyecto.
Criterio de medición de obra: Se medirá el número de unidades realmente colocadas según especificaciones de Proyecto.

| Código | Ud | Descripción | Rendimiento | Precio | Importe |
|---|---|---|---|---|---|
| mt12rea260aaq | Ud | Ménsula de escayola, de 30x19,3x35,3 cm, para adosar a pared o a pilastra. (material) | 1.000 | 6.57 | 6.57 |
| mt09eyc030 | kg | Cola para escayola. (material) | 0.130 | 0.27 | 0.04 |
| mo035 | h | Operario escayolista. (mano de obra) | 0.190 | 4.19 | 0.80 |
| % | % | Costes directos complementarios | 2 % | 7.41 | 0.15 |
|  |  | Costes directos |  |  | 7.56 |
