# Ménsula de escayola, de 41x23x18,5 cm, para adosar a pared o a pilastra

- Propiedad del archivo: CYPE INGENIEROS, S.A.
- Formato: FIEBDC-3/2002
- Ámbito geográfico: Perú
- Costes indirectos: 3.00 %
- Gastos generales: 13.00 %
- Beneficio industrial: 6.00 %
- IVA: 18.00 %

## R Revestimientos

### RT Cielos rasos

#### RTP Prefabricados de escayola

**RTP300** Ud Ménsula de escayola, de 41x23x18,5 cm, para adosar a pared o a pilastra.
Suministro y colocación de ménsula de escayola, de 41x23x18,5 cm, para adosar a pared o a pilastra, recibida con cola para escayola. Incluso parte proporcional de corte, accesorios de fijación y repaso de juntas.
Incluye: Replanteo de la pieza. Humectación de la base de fijación. Extendido de la cola. Colocación y rejuntado de la pieza.
Criterio de medición de proyecto: Número de unidades previstas, según documentación gráfica de Proyecto.
Criterio de medición de obra: Se medirá el número de unidades realmente colocadas según especificaciones de Proyecto.

| Código | Ud | Descripción | Rendimiento | Precio | Importe |
|---|---|---|---|---|---|
| mt12rea260aaB | Ud | Ménsula de escayola, de 41x23x18,5 cm, para adosar a pared o a pilastra. (material) | 1.000 | 13.12 | 13.12 |
| mt09eyc030 | kg | Cola para escayola. (material) | 0.210 | 0.27 | 0.06 |
| mo035 | h | Operario escayolista. (mano de obra) | 0.202 | 4.19 | 0.85 |
| % | % | Costes directos complementarios | 2 % | 14.03 | 0.28 |
|  |  | Costes directos |  |  | 14.31 |
