# Placa de cocción a gas serie Cristal para tablero, con superficie de vidrio templado

- Propiedad del archivo: CYPE INGENIEROS, S.A.
- Formato: FIEBDC-3/2002
- Ámbito geográfico: Perú
- Divisa: PEN
- Costes indirectos: 3.00 %
- Gastos generales: 13.00 %
- Beneficio industrial: 6.00 %
- IVA: 18.00 %

## S Señalización y amoblamiento

### SC Cocinas/galerías

#### SCE Electrodomésticos

**SCE030** Ud Placa de cocción a gas serie Cristal para tablero, con superficie de vidrio templado.
Placa de cocción a gas serie Cristal para tablero, con superficie de vidrio templado. Incluso sellado de la junta perimetral con el tablero. Totalmente montada, instalada, conexionada y comprobada.
Incluye: Replanteo mediante plantilla. Fijación en paramento mediante elementos de anclaje. Colocación del aparato. Sellado de juntas. Conexión a la red eléctrica.
Criterio de medición de proyecto: Número de unidades previstas, según documentación gráfica de Proyecto.
Criterio de medición de obra: Se medirá el número de unidades realmente colocadas según especificaciones de Proyecto.

| Código | Ud | Descripción | Rendimiento | Precio | Importe |
|---|---|---|---|---|---|
| mt32pgs015a | Ud | Placa de cocción a gas (butano/propano o natural), con superficie de vidrio templado. (material) | 1.000 | 653.74 | 653.74 |
| mt32war010 | kg | Sellador elástico de poliuretano monocomponente para juntas. (material) | 0.200 | 33.84 | 6.77 |
| mo003 | h | Operario electricista. (mano de obra) | 0.866 | 22.27 | 19.29 |
| mo102 | h | Oficial electricista. (mano de obra) | 0.866 | 14.97 | 12.96 |
| % | % | Herramientas | 2 % | 692.76 | 13.86 |
|  |  | Costes directos |  |  | 706.62 |
