# Natatorios para pista de paddle

- Propiedad del archivo: CYPE INGENIEROS, S.A.
- Formato: FIEBDC-3/2002
- Ámbito geográfico: Perú
- Costes indirectos: 3.00 %
- Gastos generales: 13.00 %
- Beneficio industrial: 6.00 %
- IVA: 18.00 %

## U Urbanización interior del terreno

### UD Pistas deportivas

#### UDE Equipamientos

**UDE010** Ud Natatorios para pista de paddle.
Suministro y colocación de natatorios para pista de paddle, formado por red de nylon reforzado, postes de apoyo y accesorios reglamentarios, según normativa federativa. Incluso anclajes de suelo para postes de tubo de aluminio de 93 mm de diámetro y 420 mm de longitud, con tapa, recibidos en dado de concreto f'c=210 kg/cm² (21 MPa), no expuesto a ciclos de congelamiento y deshielo, exposición a sulfatos insignificante, sin requerimiento de permeabilidad, no expuesto a cloruros, tamaño máximo del agregado 19 mm, consistencia blanda de 50x50x40 cm. Totalmente montado.
Incluye: Replanteo. Preparación de los anclajes. Colocación del amoblamiento.
Criterio de medición de proyecto: Número de unidades previstas, según documentación gráfica de Proyecto.
Criterio de medición de obra: Se medirá el número de unidades realmente ejecutadas según especificaciones de Proyecto.

| Código | Ud | Descripción | Rendimiento | Precio | Importe |
|---|---|---|---|---|---|
| mt10hmf055akb | m³ | Concreto simple f'c=210 kg/cm² (21 MPa), no expuesto a ciclos de congelamiento y deshielo, exposición a sulfatos insignificante, sin requerimiento de permeabilidad, no expuesto a cloruros, tamaño máximo del agregado 19 mm, consistencia blanda, premezclado en planta, según el Reglamento Nacional de Edificaciones NTE E.060. (material) | 0.300 | 59.68 | 17.90 |
| mt47ede011b | Ud | Vaina de aluminio para anclaje en suelo de poste de paddle, en tubo de 93 mm de diámetro y 420 mm de longitud, con tapa. (material) | 2.000 | 43.14 | 86.28 |
| mt47ede010b | Ud | Natatorios para pista de paddle, compuesto de red de nylon reforzado, postes de apoyo y accesorios reglamentarios, según normativa federativa. (material) | 2.000 | 734.16 | 1468.32 |
| au00auh040 |  | Vibrador de concreto, eléctrico. | 1.000 | 0.00 | 0.00 |
| mo040 | h | Operario de construcción de obra civil. (mano de obra) | 4.711 | 4.38 | 20.63 |
| mo085 | h | Oficial de construcción de obra civil. (mano de obra) | 4.711 | 3.58 | 16.87 |
| % | % | Costes directos complementarios | 2 % | 1610.00 | 32.20 |
|  |  | Costes directos |  |  | 1642.20 |
