# Natatorios para pista de frontón

- Propiedad del archivo: CYPE INGENIEROS, S.A.
- Formato: FIEBDC-3/2002
- Ámbito geográfico: Perú
- Costes indirectos: 3.00 %
- Gastos generales: 13.00 %
- Beneficio industrial: 6.00 %
- IVA: 18.00 %

## U Urbanización interior del terreno

### UD Pistas deportivas

#### UDE Equipamientos

**UDE010** Ud Natatorios para pista de frontón.
Suministro y colocación de natatorios para pista de frontón, formado por línea de falta formada por pletina metálica y accesorios reglamentarios, según normativa federativa. Totalmente montado.
Incluye: Replanteo. Colocación del amoblamiento.
Criterio de medición de proyecto: Número de unidades previstas, según documentación gráfica de Proyecto.
Criterio de medición de obra: Se medirá el número de unidades realmente ejecutadas según especificaciones de Proyecto.

| Código | Ud | Descripción | Rendimiento | Precio | Importe |
|---|---|---|---|---|---|
| mt47ede010c | Ud | Natatorios para pista de frontón, compuesto de línea de falta con pletina metálica y accesorios reglamentarios, según normativa federativa. (material) | 2.000 | 160.22 | 320.44 |
| mo040 | h | Operario de construcción de obra civil. (mano de obra) | 1.178 | 4.38 | 5.16 |
| mo085 | h | Oficial de construcción de obra civil. (mano de obra) | 1.178 | 3.58 | 4.22 |
| % | % | Costes directos complementarios | 2 % | 329.82 | 6.60 |
|  |  | Costes directos |  |  | 336.42 |
