# Caja de registro de conexión eléctrica

- Propiedad del archivo: CYPE INGENIEROS, S.A.
- Formato: FIEBDC-3/2002
- Ámbito geográfico: Perú
- Costes indirectos: 3.00 %
- Gastos generales: 13.00 %
- Beneficio industrial: 6.00 %
- IVA: 18.00 %

## U Urbanización interior del terreno

### UI Iluminación exterior

#### UIA Cajas de registro

**UIA010** Ud Caja de registro de conexión eléctrica, prefabricada de concreto, sin fondo, modular, de 40x40x50 cm de medidas interiores, con marco de plancha galvanizada y tapa de concreto armado aligerado, de 49,5x48,5 cm.
Suministro y montaje de caja de registro de conexión eléctrica, prefabricada de concreto, sin fondo, modular, de 40x40x50 cm de medidas interiores, con paredes rebajadas para la entrada de tubos, capaz de soportar una carga de 400 kN, con marco de plancha galvanizada y tapa de concreto armado aligerado, de 49,5x48,5 cm, para caja de registro de conexión eléctrica, capaz de soportar una carga de 125 kN. Incluso conexiones de tubos y remates. Completamente terminada, sin incluir la excavación ni el relleno del trasdós.
Incluye: Replanteo de la caja de registro. Eliminación de las tierras sueltas del fondo de la excavación. Colocación de la caja de registro prefabricada. Formación de agujeros para conexionado de tubos. Empalme de los tubos a la caja de registro. Colocación de la tapa y los accesorios.
Criterio de medición de proyecto: Número de unidades previstas, según documentación gráfica de Proyecto.
Criterio de medición de obra: Se medirá el número de unidades realmente ejecutadas según especificaciones de Proyecto.

| Código | Ud | Descripción | Rendimiento | Precio | Importe |
|---|---|---|---|---|---|
| mt35arg100c | Ud | Caja de registro de conexión eléctrica, prefabricada de concreto, sin fondo, modular, de 40x40x50 cm de medidas interiores, con paredes rebajadas para la entrada de tubos, capaz de soportar una carga de 400 kN. (material) | 1.000 | 12.09 | 12.09 |
| mt35arg105b | Ud | Marco de plancha galvanizada y tapa de concreto armado aligerado, de 49,5x48,5 cm, para caja de registro de conexión eléctrica, capaz de soportar una carga de 125 kN. (material) | 1.000 | 26.82 | 26.82 |
| mo041 | h | Operario de construcción de obra civil. (mano de obra) | 0.590 | 4.07 | 2.40 |
| mo087 | h | Oficial de construcción de obra civil. (mano de obra) | 0.614 | 2.78 | 1.71 |
| % | % | Herramientas | 2 % | 43.02 | 0.86 |
|  |  | Costes directos |  |  | 43.88 |
