# Farola para alumbrado viario compuesta de columna de 4 m de altura, y luminaria decorativa con difusor de plástico y lámpara de vapor de mercurio de 80 vatios

- Propiedad del archivo: CYPE INGENIEROS, S.A.
- Formato: FIEBDC-3/2002
- Ámbito geográfico: Perú
- Divisa: PEN
- Costes indirectos: 3.00 %
- Gastos generales: 13.00 %
- Beneficio industrial: 6.00 %
- IVA: 18.00 %

## U Urbanización interior del terreno

### UI Iluminación exterior

#### UIV Alumbrado viario

**UIV010** Ud Farola para alumbrado viario compuesta de columna de 4 m de altura, y luminaria decorativa con difusor de plástico y lámpara de vapor de mercurio de 80 vatios.
Suministro y montaje de farola para alumbrado viario compuesta de columna troncocónica de 4 m de altura, construida en plancha de acero galvanizado de 3 mm de espesor, provista de caja de conexión y protección, conductor interior para 0,6/1,0 kV, pica de tierra, caja de registro de paso y derivación de 40x40x60 cm, provista de marco y tapa de fierro fundido, anclaje mediante pernos a dado de cimentación realizado con concreto simple f'c=210 kg/cm² (21 MPa), no expuesto a ciclos de congelamiento y deshielo, exposición a sulfatos insignificante, sin requerimiento de permeabilidad, no expuesto a cloruros, tamaño máximo del agregado 20 mm, consistencia plástica; y luminaria decorativa con difusor de plástico y lámpara de vapor de mercurio de 80 vatios de potencia, forma troncopiramidal y acoplada al soporte. Incluso parte proporcional de cimentación, accesorios, elementos de anclaje, equipo de encendido y conexionado. Totalmente instalada.
Incluye: Formación de cimentación de concreto simple. Preparación de la superficie de apoyo. Fijación de la columna. Colocación de accesorios. Conexionado. Limpieza del elemento.
Criterio de medición de proyecto: Número de unidades previstas, según documentación gráfica de Proyecto.
Criterio de medición de obra: Se medirá el número de unidades realmente ejecutadas según especificaciones de Proyecto.

| Código | Ud | Descripción | Rendimiento | Precio | Importe |
|---|---|---|---|---|---|
| mt34www030a | Ud | Cimentación con concreto f'c=210 kg/cm² (21 MPa), no expuesto a ciclos de congelamiento y deshielo, exposición a sulfatos insignificante, sin requerimiento de permeabilidad, no expuesto a cloruros, tamaño máximo del agregado 20 mm, consistencia plástica para anclaje de columna de 3 a 6 m de altura, incluso placa y pernos de anclaje. (material) | 1.000 | 405.05 | 405.05 |
| mt34www020 | Ud | Caja de registro de paso y derivación de 40x40x60 cm, provista de marco y tapa de fierro fundido. (material) | 1.000 | 358.48 | 358.48 |
| mt34www040 | Ud | Caja de conexión y protección, con fusibles. (material) | 1.000 | 29.15 | 29.15 |
| mt34www050 | m | Conductor aislado de cobre para 0,6/1 kV de 2x2,5 mm². (material) | 6.000 | 2.04 | 12.24 |
| mt35ttc010b | m | Conductor de cobre desnudo, de 35 mm². (material) | 2.000 | 13.63 | 27.26 |
| mt35tte010a | Ud | Electrodo para red de toma de tierra cobreado con 300 µm, fabricado en acero, de 14 mm de diámetro y 1,5 m de longitud. (material) | 1.000 | 77.61 | 77.61 |
| mt34xes010b | Ud | Columna recta de acero galvanizado, pintada, altura 4 m. (material) | 1.000 | 823.49 | 823.49 |
| mt34est030a | Ud | Luminaria decorativa con difusor de plástico, con lámpara de mercurio, VM 80 W, forma troncopiramidal y acoplada al soporte. (material) | 1.000 | 394.91 | 394.91 |
| mt34www010 | Ud | Material auxiliar para iluminación exterior. (material) | 1.000 | 3.93 | 3.93 |
| mq04cag010c | h | Camión con grúa de hasta 12 t. (maquinaria) | 1.007 | 164.80 | 165.95 |
| mo041 | h | Operario de construcción de obra civil. (mano de obra) | 1.888 | 16.33 | 30.83 |
| mo087 | h | Oficial de construcción de obra civil. (mano de obra) | 1.888 | 11.17 | 21.09 |
| mo003 | h | Operario electricista. (mano de obra) | 0.826 | 16.88 | 13.94 |
| mo102 | h | Oficial electricista. (mano de obra) | 0.826 | 11.15 | 9.21 |
| % | % | Herramientas | 2 % | 2373.14 | 47.46 |
|  |  | Costes directos |  |  | 2420.60 |
