# Globo de luz fija para señalización, de color rojo, con encendido automático e interruptor mecánico y crepuscular, amortizable en 10 usos, alimentado por 2 pilas de 6 V 4R25

- Propiedad del archivo: CYPE INGENIEROS, S.A.
- Formato: FIEBDC-3/2002
- Ámbito geográfico: Perú
- Costes indirectos: 3.00 %
- Gastos generales: 13.00 %
- Beneficio industrial: 6.00 %
- IVA: 16.00 %

## Y Seguridad y salud

### YS Señalización provisional de obras

#### YSB Balizamiento

**YSB070** Ud Globo de luz fija para señalización, de color rojo, con encendido automático e interruptor mecánico y crepuscular, amortizable en 10 usos, alimentado por 2 pilas de 6 V 4R25.
Incluye: Montaje y comprobación. Desmontaje posterior. Transporte hasta el lugar de almacenaje o retirada a contenedor.

| Código | Ud | Descripción | Rendimiento | Precio | Importe |
|---|---|---|---|---|---|
| mt50bal043 | Ud | Globo de luz fija para señalización, de color rojo, con encendido automático, interruptor mecánico y crepuscular y enganche metálico para soporte. (material) | 0.100 | 8.70 | 0.87 |
| mt50bal041a | Ud | Pila de 6V tipo 4R25 estándar. (material) | 2.000 | 3.71 | 7.42 |
| mo104 | h | Peón de construcción. (mano de obra) | 0.119 | 3.28 | 0.39 |
| % | % | Costes directos complementarios | 2 % | 8.68 | 0.17 |
|  |  | Costes directos |  |  | 8.85 |
