# Demolición de alero de techo inclinado, ubicado a una altura de entre 20 y 40 m, con medios manuales, y carga manual de escombros sobre camión o contenedor

- Propiedad del archivo: CYPE INGENIEROS, S.A.
- Formato: FIEBDC-3/2002
- Ámbito geográfico: Perú
- Costes indirectos: 3.00 %
- Gastos generales: 13.00 %
- Beneficio industrial: 6.00 %
- IVA: 18.00 %

**DQR020** m Demolición de alero de techo inclinado, ubicado a una altura de entre 20 y 40 m, con medios manuales, y carga manual de escombros sobre camión o contenedor.
Demolición de alero de techo inclinado, ubicado a una altura de entre 20 y 40 m, con medios manuales, sin afectar a la estabilidad de los elementos constructivos contiguos. Incluso parte proporcional de desarmado de los elementos y corte de las zonas deterioradas, limpieza, acopio, remoción y carga manual de escombros sobre camión o contenedor.
Incluye: Demolición de los elementos. Fragmentación de los escombros en piezas manejables. Retirada y acopio de escombros. Carga de escombros sobre camión o contenedor.
Criterio de medición de proyecto: Longitud medida según documentación gráfica de Proyecto.
Criterio de medición de obra: Se medirá la longitud realmente demolida según especificaciones de Proyecto.

| Código | Ud | Descripción | Rendimiento | Precio | Importe |
|---|---|---|---|---|---|
| mo020 | h | Operario de construcción. (mano de obra) | 0.262 | 4.07 | 1.07 |
| mo113 | h | Peón de construcción. (mano de obra) | 0.262 | 2.68 | 0.70 |
| % | % | Herramientas | 2 % | 1.77 | 0.04 |
|  |  | Costes directos |  |  | 1.81 |
