# Trampilla de registro de acero, Revo 13 GKFI, sistema W250 "KNAUF", de 900x900 mm, para tabique de placas de yeso laminado

- Propiedad del archivo: CYPE INGENIEROS, S.A.
- Formato: FIEBDC-3/2002
- Ámbito geográfico: Perú
- Divisa: PEN
- Costes indirectos: 3.00 %
- Gastos generales: 13.00 %
- Beneficio industrial: 6.00 %
- IVA: 18.00 %

**FBY021** Ud Trampilla de registro de acero, Revo 13 GKFI, sistema W250 "KNAUF", de 900x900 mm, para tabique de placas de yeso laminado.
Suministro y montaje de trampilla de registro de acero, Revo 13 GKFI, sistema W250 "KNAUF", de 900x900 mm, formada por marco, puerta, cierre y brazo de seguridad, para tabique de placas de yeso laminado. Incluso accesorios de montaje.
Incluye: Marcado y corte de la placa de yeso laminado. Colocación de la trampilla.
Criterio de medición de proyecto: Número de unidades previstas, según documentación gráfica de Proyecto.
Criterio de medición de obra: Se medirá el número de unidades realmente colocadas según especificaciones de Proyecto.

| Código | Ud | Descripción | Rendimiento | Precio | Importe |
|---|---|---|---|---|---|
| mt12ppk060t | Ud | Trampilla de registro de acero, Revo 13 GKFI, sistema W250 "KNAUF", de 900x900 mm, formada por marco, puerta, cierre y brazo de seguridad. (material) | 1.000 | 963.66 | 963.66 |
| mo053 | h | Operario en mamparas y sistemas de placas. (mano de obra) | 0.119 | 20.75 | 2.47 |
| mo100 | h | Oficial en mamparas y sistemas de placas. (mano de obra) | 0.119 | 13.75 | 1.64 |
| % | % | Herramientas | 2 % | 967.77 | 19.36 |
|  |  | Costes directos |  |  | 987.13 |
