# Revestimiento de frente de losa, de acero galvanizado

- Propiedad del archivo: CYPE Ingenieros S.A.
- Formato: FIEBDC-3/2016
- Programa: Generador de precios de la construcción. CYPE Ingenieros, S.A.
- Fecha: 02/04/2024
- Ámbito geográfico: Perú
- Divisa: PEN
- Costes indirectos: 3 %
- Gastos generales: 13 %
- Beneficio industrial: 6 %
- IVA: 18 %

## H Remates y ayudas

### HR Remates de fachada

#### HRA De acero galvanizado

**HRA020** m Revestimiento de frente de losa, de acero galvanizado.
Revestimiento de frente de losa de plancha plegada de acero galvanizado, de 1 mm de espesor, 500 mm de desarrollo y 2 pliegues; colocación con adhesivo bituminoso de aplicación en frío; y sellado de las juntas entre piezas y, en su caso, de las uniones con los muros con sellador adhesivo monocomponente.
Incluye: Replanteo de las piezas. Corte de las piezas. Colocación, aplomado, nivelación y alineación. Sellado de juntas y limpieza.
Criterio de medición de proyecto: Longitud medida por su mayor desarrollo lineal, según documentación gráfica de Proyecto.
Criterio de medición de obra: Se medirá, por su mayor desarrollo lineal, la longitud realmente ejecutada según especificaciones de Proyecto, incluyendo la longitud que pudiera perderse en ingletes.

| Código | Ud | Descripción | Rendimiento | Precio | Importe |
|---|---|---|---|---|---|
| mt20wwr010 | kg | Adhesivo bituminoso de aplicación en frío, para planchas metálicas. (material) | 1.69 | 22.35 | 37.772 |
| mt20ffm020g | m | Frente de losa de plancha plegada de acero galvanizado, de 1 mm de espesor, 500 mm de desarrollo y 2 pliegues. (material) | 1.05 | 17.72 | 18.606 |
| mt22www010b | Ud | Cartucho de 290 ml de sellador adhesivo monocomponente, neutro, superelástico, a base de polímero MS, color gris, con resistencia a la intemperie y a los rayos UV y elongación hasta rotura 750%. (material) | 0.2 | 17.87 | 3.574 |
| mo018 | h | Operario carpintero metálico. (mano de obra) | 0.185 | 31.7 | 5.865 |
| mo059 | h | Oficial carpintero metálico. (mano de obra) | 0.093 | 21.77 | 2.025 |
| % | % | Herramientas | 2 % | 67.842 | 1.357 |
|  |  | Costes directos |  |  | 69.199 |

Residuos:
- colocación: mt20wwr010 Adhesivo bituminoso de aplicación en frío, para planchas metálicas; factor de residuo 0.07
- colocación: mt20ffm020g Frente de losa de plancha plegada de acero galvanizado, de 1 mm de espesor, 500 mm de desarrollo y 2 pliegues; factor de residuo 0.0053
- colocación: mt22www010b; factor de residuo 0.06

## Recursos

**mt20wwr010** kg Adhesivo bituminoso de aplicación en frío, para planchas metálicas
Datos técnicos: Coste energético 56.035 MJ; Emisión de CO2 0.662 kg; Código LER 17 03 02; Masa del elemento 1 kg; Volumen 0.001 m3
Residuos:
- embalaje: re170203 Plástico. (componente de residuo); rendimiento 0.04 kg; Código LER 17 02 03; Masa del elemento 1 kg; Volumen 0.001667 m3

**mt20ffm020g** m Frente de losa de plancha plegada de acero galvanizado, de 1 mm de espesor, 500 mm de desarrollo y 2 pliegues
Datos técnicos: Coste energético 98.665 MJ; Emisión de CO2 10.022 kg; Código LER 17 04 05; Masa del elemento 3.9 kg; Volumen 0.001857 m3
Residuos:
- embalaje: re170203 Plástico; rendimiento 0.008 kg

**mt22www010b** Ud Cartucho de 290 ml de sellador adhesivo monocomponente
Datos técnicos: Coste energético 70.388 MJ; Emisión de CO2 3.428 kg; Código LER 17 09 04; Masa del elemento 0.421 kg; Volumen 0.000281 m3
Residuos:
- embalaje: re170203 Plástico; rendimiento 0.1 kg
