# Caldera a diesel, doméstica, de baja temperatura, de pie, para calefacción y agua caliente sanitaria

- Propiedad del archivo: CYPE Ingenieros S.A.
- Formato: FIEBDC-3/2016
- Programa: Generador de precios de la construcción. CYPE Ingenieros, S.A.
- Fecha: 02/04/2024
- Ámbito geográfico: Perú
- Divisa: PEN
- Costes indirectos: 3 %
- Gastos generales: 13 %
- Beneficio industrial: 6 %
- IVA: 18 %

## I Instalaciones

### IC Calefacción, refrigeración, climatización y agua caliente sanitaria

#### ICC Calderas a diesel

**ICC116** Ud Caldera a diesel, doméstica, de baja temperatura, de pie, para calefacción y agua caliente sanitaria
Caldera de pie, de baja temperatura, con cuerpo de fundición de fierro gris GL 180 para quemador presurizado para diesel, potencia de calefacción 21 kW, peso 175 kg, dimensiones 773x600x601 mm, número de elementos 3, contenido de agua 33 l, presión máxima de trabajo 4 bar, quemador de diesel de llama azul de 23 kW de potencia, cuadro de regulación, de 154x366x327 mm, con cronotermostato modulante con sonda de temperatura exterior, kit de unión de caldera a diesel a colector o grupo de bombeo, kit de seguridad para caldera a diesel, kit de unión de caldera a diesel a vaso de expansión, con interacumulador vertical de suelo, para producción de agua caliente sanitaria en combinación con caldera, de 300 l, con kit de conexión hidráulica para conectar la caldera a el acumulador, sin incluir el ducto para evacuación de los productos de la combustión. Totalmente montada, conexionada y probada.
Incluye: Replanteo. Presentación de los elementos. Montaje de la caldera y sus accesorios. Conexionado con las redes de conducción de agua, de diesel, de salubridad y eléctrica, y con el ducto de evacuación de los productos de la combustión. Puesta en marcha.
Criterio de medición de proyecto: Número de unidades previstas, según documentación gráfica de Proyecto.
Criterio de medición de obra: Se medirá el número de unidades realmente ejecutadas según especificaciones de Proyecto.

| Código | Ud | Descripción | Rendimiento | Precio | Importe |
|---|---|---|---|---|---|
| mt38cqj100a | Ud | Caldera de pie, de baja temperatura, con cuerpo de fundición de fierro gris GL 180 para quemador presurizado para diesel, potencia de calefacción 21 kW, peso 175 kg, dimensiones 773x600x601 mm, número de elementos 3, contenido de agua 33 l, presión máxima de trabajo 4 bar. (material) | 1 | 7082.51 | 7082.510 |
| mt38cqj101a | Ud | Cuadro de regulación, de 154x366x327 mm, con cronotermostato modulante con sonda de temperatura exterior. (material) | 1 | 2476.4 | 2476.400 |
| mt38cqj102a | Ud | Quemador de diesel de llama azul de 23 kW de potencia, para calderas de 20 a 25 kW de potencia. (material) | 1 | 4333.7 | 4333.700 |
| mt38cqj520a | Ud | Kit de seguridad para caldera a diesel, compuesto por manómetro, válvula de seguridad y purgador de aire. (material) | 1 | 549.76 | 549.760 |
| mt38cqj530a | Ud | Kit de unión de caldera a diesel a vaso de expansión, con válvula de llenado y vaciado. (material) | 1 | 549.76 | 549.760 |
| mt38cqj575i | Ud | Interacumulador vertical de suelo, para producción de agua caliente sanitaria en combinación con caldera, de 300 l, de acero esmaltado, con intercambiador de un serpentín, eficiencia energética clase B, con aislamiento térmico de espuma rígida de poliuretano, protección contra la corrosión con ánodo de magnesio y control de temperatura por sonda NTC. (material) | 1 | 6760.58 | 6760.580 |
| mt38cqj577a | Ud | Kit de conexión hidráulica para conectar la caldera a el acumulador. (material) | 1 | 1783.01 | 1783.010 |
| mt38www012 | Ud | Material auxiliar para instalaciones de calefacción y agua caliente sanitaria (material) | 1 | 10.66 | 10.660 |
| mo004 | h | Operario calefactor. (mano de obra) | 2.228 | 32.15 | 71.630 |
| mo103 | h | Oficial calefactor. (mano de obra) | 2.228 | 21.68 | 48.303 |
| % | % | Herramientas | 2 % | 23666.313 | 473.326 |
|  |  | Costes directos |  |  | 24139.639 |

## Recursos

**mt38cqj100a** Ud Caldera de pie, de baja temperatura
Datos técnicos: Coste energético 5814.174 MJ; Emisión de CO2 450.910 kg
Residuos:
- embalaje: re150101 Envases de papel y cartón. (componente de residuo); rendimiento 2.204 kg; Código LER 15 01 01; Masa del elemento 1 kg; Volumen 0.001333 m3
- embalaje: re170201 Madera. (componente de residuo); rendimiento 0.61 kg; Código LER 17 02 01; Masa del elemento 1 kg; Volumen 0.000909 m3

**mt38cqj101a** Ud Cuadro de regulación, de 154x366x327 mm, con cronotermostato modulante con sonda de temperatura exterior
Datos técnicos: Coste energético 93.317 MJ; Emisión de CO2 1.493 kg
Residuos:
- embalaje: re150101 Envases de papel y cartón; rendimiento 2.175 kg
- embalaje: re170201 Madera; rendimiento 0.606 kg

**mt38cqj102a** Ud Quemador de diesel de llama azul de 23 kW de potencia, para calderas de 20 a 25 kW de potencia
Datos técnicos: Coste energético 90.042 MJ; Emisión de CO2 1.236 kg
Residuos:
- embalaje: re150101 Envases de papel y cartón; rendimiento 2.175 kg
- embalaje: re170201 Madera; rendimiento 0.606 kg

**mt38cqj575i** Ud Interacumulador vertical de suelo
Datos técnicos: Coste energético 3358.255 MJ; Emisión de CO2 257.975 kg
Residuos:
- embalaje: re150101 Envases de papel y cartón; rendimiento 2.196 kg
- embalaje: re170201 Madera; rendimiento 0.609 kg

**mt38cqj577a** Ud Kit de conexión hidráulica para conectar la caldera a el acumulador
Datos técnicos: Coste energético 86.768 MJ; Emisión de CO2 0.979 kg
Residuos:
- embalaje: re150101 Envases de papel y cartón; rendimiento 2.175 kg
- embalaje: re170201 Madera; rendimiento 0.606 kg
