# Protección pasiva contra incendios de conducciones mediante coquilla de lana de roca, de 27,0 mm de diámetro interior y 30,0 mm de espesor, colocada con cola

- Propiedad del archivo: CYPE INGENIEROS, S.A.
- Formato: FIEBDC-3/2002
- Ámbito geográfico: Perú
- Costes indirectos: 3.00 %
- Gastos generales: 13.00 %
- Beneficio industrial: 6.00 %
- IVA: 18.00 %

**IOJ050** m Protección pasiva contra incendios de conducciones mediante coquilla de lana de roca, de 27,0 mm de diámetro interior y 30,0 mm de espesor, colocada con cola.
Suministro y colocación de sistema de protección pasiva contra incendios de conducciones mediante coquilla de lana de roca, de 27,0 mm de diámetro interior y 30,0 mm de espesor, con un corte longitudinal para facilitar su montaje. Incluso parte proporcional de preparación de la superficie de las tuberías, cortes y aplicación de cola de fraguado lento para encolado de piezas, entre ellas y al soporte metálico de las tuberías. Totalmente montado.
Incluye: Preparación de la superficie de las tuberías. Replanteo y corte del aislamiento. Aplicación de la cola. Colocación de la coquilla.
Criterio de medición de proyecto: Longitud medida según documentación gráfica de Proyecto.
Criterio de medición de obra: Se medirá la longitud realmente ejecutada según especificaciones de Proyecto.

| Código | Ud | Descripción | Rendimiento | Precio | Importe |
|---|---|---|---|---|---|
| mt17crw040baa | m | Coquilla de lana de roca, de 27 mm de diámetro interior y 30 mm de espesor, con un corte longitudinal para facilitar su montaje, con uso en zonas con alto riesgo de incendio en instalaciones químicas, petroquímicas y todas aquellas donde se requieren altas prestaciones técnicas. (material) | 1.000 | 10.71 | 10.71 |
| mt16lrw081a | kg | Adhesivo a base de silicatos, de fraguado lento, para encolado de piezas de lanas minerales, entre ellas y a soportes de acero, en instalaciones sometidas a altas temperaturas o elementos de protección pasiva contra incendios. (material) | 0.050 | 8.77 | 0.44 |
| mo054 | h | Operario en aislamiento. (mano de obra) | 0.201 | 4.33 | 0.87 |
| % | % | Costes directos complementarios | 2 % | 12.02 | 0.24 |
|  |  | Costes directos |  |  | 12.26 |
