# Puerta de acceso de acero galvanizado de una hoja

- Propiedad del archivo: CYPE INGENIEROS, S.A.
- Formato: FIEBDC-3/2002
- Ámbito geográfico: Perú
- Costes indirectos: 3.00 %
- Gastos generales: 13.00 %
- Beneficio industrial: 6.00 %
- IVA: 18.00 %

**LPA100** Ud Puerta de acceso de acero galvanizado de una hoja, 790x2040 mm de luz y altura de paso, troquelada con un cuarterón superior y otro inferior a una cara, acabado pintado con resina de epoxi color blanco, cerradura con tres puntos de cierre, y premarco.
Suministro y colocación de puerta de acceso de una hoja de 52 mm de espesor, 790x2040 mm de luz y altura de paso, acabado pintado con resina de epoxi color blanco formada por dos planchas de acero galvanizado de 1 mm de espesor, plegadas, troqueladas con un cuarterón superior y otro inferior a una cara, ensambladas y montadas, con cámara intermedia rellena de poliuretano, sobre marco de acero galvanizado de 1,5 mm de espesor con garras de anclaje a obra, cerradura con tres puntos de cierre, premarco de acero galvanizado con garras de anclaje a obra, sellado perimetral de juntas por medio de un cordón de silicona neutra. Elaborada en taller, con ajuste y fijación en obra. Totalmente montada y probada.
Incluye: Colocación del premarco. Colocación de la puerta. Ajuste final de la hoja. Sellado de juntas perimetrales.
Criterio de medición de proyecto: Número de unidades previstas, según documentación gráfica de Proyecto.
Criterio de medición de obra: Se medirá el número de unidades realmente ejecutadas según especificaciones de Proyecto.

| Código | Ud | Descripción | Rendimiento | Precio | Importe |
|---|---|---|---|---|---|
| mt26pec010baaa | Ud | Puerta de acceso de una hoja de 52 mm de espesor, 790x2040 mm de luz y altura de paso, acabado pintado con resina de epoxi color blanco formada por dos planchas de acero galvanizado de 1 mm de espesor, plegadas, troqueladas con un cuarterón superior y otro inferior a una cara, ensambladas y montadas, con cámara intermedia rellena de poliuretano, sobre marco de acero galvanizado de 1,5 mm de espesor con garras de anclaje a obra, incluso bisagras de acero latonado con regulación en las tres direcciones, bulones antipalanca, mirilla, cerradura de seguridad embutida con tres puntos de cierre, cilindro de latón con llave, escudo de seguridad tipo roseta y tirador para la parte exterior y escudo y manija de latón para la parte interior. (material) | 1.000 | 271.29 | 271.29 |
| mt26pec015a | Ud | Premarco de acero galvanizado, para puerta de acceso de acero galvanizado de una hoja, con garras de anclaje a obra. (material) | 1.000 | 41.07 | 41.07 |
| mt15sja100 | Ud | Cartucho de fragua de silicona neutra. (material) | 0.200 | 3.57 | 0.71 |
| mo020 | h | Operario de construcción. (mano de obra) | 0.594 | 4.07 | 2.42 |
| mo113 | h | Peón de construcción. (mano de obra) | 0.594 | 2.68 | 1.59 |
| mo018 | h | Operario carpintero metálico. (mano de obra) | 0.654 | 4.13 | 2.70 |
| mo059 | h | Oficial carpintero metálico. (mano de obra) | 0.654 | 2.79 | 1.82 |
| % | % | Herramientas | 2 % | 321.60 | 6.43 |
|  |  | Costes directos |  |  | 328.03 |
